# AM Osnabrück - Sanierung Betriebsgebäude
Angebotsaufforderung (GAEB DA XML 3.2, DA83)
Projekt: A-09759-00
Währung: EUR
Vergabeart: Öffentliche Ausschreibung
Eröffnung: 19.05.2026 00:00:00
Ende der Zuschlagsfrist: 17.08.2026
Auftraggeber: Autobahn GmbH des Bundes, Niederlassung Westfalen (Hamm), Autobahn GmbH-NL Westfalen-Otto-Krafft-Pl. 8-59065 Hamm, Otto-Krafft-Platz 8, 59065 Hamm, Telefon 02381912-0
Erstellt mit: GXML Toolbox V3.3 R20230829, iTWO_64 V25.0.650, 29.05.2026

## 14 Sanitärtechnik Altbau
Datum: 29.05.2026

### Titel 01 Demontagearbeiten

*Hinweis: Hinweis Demontagearbeiten:*
Hinweis Demontagearbeiten:

1) Containergestellung
Für sämtliche nachfolgend fachgerecht zu entsorgende Materialien sind die erforderlichen  Containergestellungskosten gemäß den behördlichen Auflagen bzw. dem Abfallbeseitigungsgesetz einschl. An-und Abfahrt von der Baustelle in die E.P.s einzukalkulieren.

2) Entsorgungsnachweis
Für sämtliche nachfolgend beschriebene fachgerecht zu entsorgenden Materialien sind die gemäß den behördlichen Auflagen erforderlichen Entsorgungsnachweise auf Verlangen vorzulegen.
Dies ist ebenfalls in die Einheitspreise einzukalkulieren.

**01.0001 Kaltwasserkreis Duschraum Waschraum**
*** Pauschalposition
Kaltwasserkreis Duschraum Waschraum max. DN 32 entleeren
im Technikkeller des Gebäudes für die geplanten Sanierungmaßnahmen
komplett absperren, entleeren und zur Demontage vorbereiten.

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Menge: 1,000 Psch

**01.0002 Kaltwasserkreis Warmwasser Fülleitung**
*** Pauschalposition
Kaltwasserkreis Warmwasser Fülleitung max. DN 32 entleeren
im Technikkeller des Gebäudes für die geplanten Sanierungmaßnahmen
komplett absperren, entleeren und zur Demontage vorbereiten.

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Menge: 1,000 Psch

**01.0003 Kaltwasserkreis Küche Außenzapfstelle**
*** Pauschalposition
Kaltwasserkreis Warmwasser Fülleitung max. DN 25 entleeren
im Technikkeller des Gebäudes für die geplanten Sanierungmaßnahmen
komplett absperren, entleeren und zur Demontage vorbereiten.

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Menge: 1,000 Psch

**01.0004 Kaltwasserkreis Herren WC Betriebstoilette**
*** Pauschalposition
Kaltwasserkreis Herren WC Betriebstoilette max. DN 40 entleeren
im Technikkeller des Gebäudes für die geplanten Sanierungmaßnahmen
komplett absperren, entleeren und zur Demontage vorbereiten.

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Menge: 1,000 Psch

**01.0005 Kaltwasserkreis ,,...D-WC"**
*** Pauschalposition
Kaltwasserkreis ,,...D-WC" max. DN 32 entleeren
im Technikkeller des Gebäudes für die geplanten Sanierungmaßnahmen
komplett absperren, entleeren und zur Demontage vorbereiten.

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Menge: 1,000 Psch

**01.0006 Warmwasserkreis ausgehend vom Warmwasserspeicher**
*** Pauschalposition
Warmwassernetz am 200 Liter Warmwasserspeicher im Betriebsgebäude max. DN 40 entleeren
im Technikkeller des Gebäudes für die geplanten Sanierungmaßnahmen
komplett absperren, entleeren und zur Demontage vorbereiten.

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Menge: 1,000 Psch

**01.0007 Zirkulationsnetz ausgehend vom Warmwasserspeicher**
*** Pauschalposition
Zirkulationsnetz ausgehend vom Warmwasserspeicher bis DN 25
im Technikraum des Gebäudes für die geplanten Sanierungmaßnahmen
komplett absperren, entleeren und zur teilweisen Demontage vorbereiten.
Menge: 1,000 Psch

**01.0008 Demontage Warmwasserspeicher**
Demontage eines bestehenden, stehenden 200 Liter Warmwasserspeichers mit einem Durchmesser von ca. max. 1 m.

Inklusive:

- Absperren und vollständiges Entleeren des Speichers
- Trennung aller hydraulischen und thermischen Anschlüsse (Vorlauf, Rücklauf, Zirkulation, Kaltwasser, Sicherheitsarmaturen, Fühler)
- Ausbau des Speichers unter Berücksichtigung der baulichen Gegebenheiten
- Abtransport aus dem Aufstellraum (inkl. Transporthilfen, falls erforderlich)
-  Fachgerechte Entsorgung gemäß den geltenden Vorschriften

Alle Arbeiten durch fachkundiges Personal unter Beachtung der geltenden Sicherheits- und Umweltvorschriften auszuführen. Terminliche Abstimmung mit der Bauleitung.
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Menge: 1,000 Stck

**01.0009 Demontage 200 Liter Pufferspeicher**
Demontage Ausgussbecken
Es erfolgt der gesamte Rückbau, die Demontage und die fachgerechte Entsorgung der v.g. Sanitär- Einrichtungsgegenstände einschl.Geruchverschluss, Befestigungen etc.
Menge: 1,000 Stck

**01.0010 Rohrleitungen aus Kupfer oder Stahl**
Rohrleitungen aus Kupfer oder Stahl
montiert an der Kellerdecke sowie an Wänden, in Schächten oder abgehängten Decken

Dimension der Leitung:  DN 8 - DN 20

Einschließlich Befestigungen demontieren, aus dem Gebäude schaffen und fachgerecht entsorgen.
Menge: 100,000 m

**01.0011 wie vor, jedoch**
wie vor, jedoch
Dimension DN 25 - DN 32
Menge: 50,000 m

**01.0012 wie vor, jedoch**
wie vor, jedoch
Dimension DN 40 - DN 50
Menge: 10,000 m

**01.0013 Rohrleitungen aus GF-Rohr**
Rohrleitungen aus GF-Rohr
montiert an der Kellerdecke sowie an Wänden, in Schächten oder abgehängten Decken

Dimension der Leitung:  DN 40

Einschließlich Befestigungen demontieren, aus dem Gebäude schaffen und fachgerecht entsorgen.
Menge: 20,000 m

**01.0014 Dämmung aus Mineralfaser (KMF)**
Dämmung aus Mineralfaser (KMF)
sowie Ummantelung aus Isogenopak,
montiert an der Kellerdecke sowie an Wänden, in Schächten oder abgehängten Decken
Dimension der isolierten Leitung:  DN 8 - DN 20
demontieren, aus dem Gebäude schaffen und fachgerecht entsorgen.

Hinweis:
Leitungen mit Mineralwolldämmung einnässen und
abisolieren.
Drahtbefestigung entsorgungsgerecht verpacken, auf ein Fahrzeug laden und zur freien
Verfügung AN abfahren.
KMF entsorgungsgerecht verpacken, abtransportieren und fachgerecht entsorgen.

Die Demontage und Entsorgung der KMF hat unter Berücksichtung der Vorgaben der TRGS 521 und BGR 128 zu erfolgen, siehe hierzu auch Hinweise in den ZTVs.
Menge: 100,000 m

**01.0015 wie vor, jedoch**
wie vor, jedoch
Dimension DN 25 - DN 32

Hinweis:
Leitungen mit Mineralwolldämmung einnässen und
abisolieren.
Drahtbefestigung entsorgungsgerecht verpacken, auf ein Fahrzeug laden und zur freien
Verfügung AN abfahren.
KMF entsorgungsgerecht verpacken, abtransportieren und fachgerecht entsorgen.

Die Demontage und Entsorgung der KMF hat unter Berücksichtung der Vorgaben der TRGS 521 und BGR 128 zu erfolgen, siehe hierzu auch Hinweise in den ZTVs.
Menge: 50,000 m

**01.0016 wie vor, jedoch**
wie vor, jedoch
Dimension DN 40 - DN 50

Hinweis:
Leitungen mit Mineralwolldämmung einnässen und
abisolieren.
Drahtbefestigung entsorgungsgerecht verpacken, auf ein Fahrzeug laden und zur freien
Verfügung AN abfahren.
KMF entsorgungsgerecht verpacken, abtransportieren und fachgerecht entsorgen.

Die Demontage und Entsorgung der KMF hat unter Berücksichtung der Vorgaben der TRGS 521 und BGR 128 zu erfolgen, siehe hierzu auch Hinweise in den ZTVs.
Menge: 10,000 m

**01.0017 Rohrleitungen aus Guss (SML)**
Rohrleitungen aus Guss (SML)
montiert an der Kellerdecke sowie an Wänden, in Schächten oder abgehängten Decken

Dimension der Leitung:  DN 50

Einschließlich Befestigungen demontieren, aus dem Gebäude schaffen und fachgerecht entsorgen.
Menge: 5,000 m

**01.0018 wie vor, jedoch DN 70**
wie vor, jedoch
Dimension DN 70
Menge: 30,000 m

**01.0019 wie vor, jedoch DN 100**
wie vor, jedoch
Dimension DN 100
Menge: 10,000 m

**01.0020 wie vor, jedoch DN 125**
wie vor, jedoch
Dimension DN 125
Menge: 5,000 m

**01.0021 wie vor, jedoch DN 150**
wie vor, jedoch
Dimension DN 150
Menge: 10,000 m

*Hinweis: Stundenlohnarbeiten Demontage*
Stundenlohnarbeiten Demontage
Die nachfolgend ausgeschriebenen Stundenlohnarbeiten sind für zusätzlich anfallende Demontagearbeiten vorgesehen.

*Hinweis: Die nachfolgend angebotenen Stundenlohnsätze sind der*
Die nachfolgend angebotenen Stundenlohnsätze sind der
Kalkulation zugrunde gelegt und gelten auch für die
Ausführung von außervertraglichen Arbeiten,
soweit dieselben von der Bauleitung angeordnet oder
genehmigt sind.Die Löhne beinhalten sämtliche
Nebenkosten wie Fahrtauslagen, Fahrtkosten,
Auslösungen, Spesen usw.Vergütet werden nur die
tatsächlich geleisteten Stunden, soweit die
Stundenlohnarbeiten im Einzelfall mit Zustimmung des
Auftraggebers ausgeführt sind.Die Stundenlohnarbeiten
sind durch Stundenlohnzettel nachzuweisen, die
w ö c h e n t l i c h  der Bauleitung zur
Unterschrift vorzulegen sind.
Meister- und Obermonteurstunden werden nicht gesondert vergütet

Hinweis:
Welche Qualität (M/H) für die Stundenlohnarbeiten erforderlich ist, wird durch die Bauleitung vorgegeben. Danach erfolgt die Abrechnung.

**01.0022 Monteurstunden**
Monteurstunden
einschl. Fahrgeld und Auslösung zum Nachweis,
nur auf ausdrückliche Anordnung der Bauleitung
Menge: 10,000 Std

**01.0023 Helferstunden s.w.v.beschrieben**
Helferstunden
einschl. Fahrgeld und Auslösung zum Nachweis,
nur auf ausdrückliche Anordnung der Bauleitung
Menge: 10,000 Std

### Titel 02 Trinkwasserleitungen und Zubehör

*Hinweis: Rohrleitungssystem*

*Hinweis: Vorbeschrieb Rohrleitungssystem Edelstahl 1.4401 - Trinkwasser*
Vorbeschrieb Rohrleitungssystem  Edelstahl 1.4401 - Trinkwasser

Hinweis:
Die Montage der genannten Edelstahlleitungen, sowie der Form- und Verbindungsteile erfolgt im KG und EG insbesondere in folgenden Einbausituationen:
- offen unterhalb der Decke oder an Wänden
- in abgehängten Decken
- im Fussbodenaufbau
- in Trockenbau- und Vorwänden
- in Schächten

Edelstahl Rohrleitungssystem in den Abmessungen
d = 12 bis 108 mm aus nichtrostendem Cr-Ni-Mo Stahl,
Werkstoff Nr.: 1.4401 nach DIN EN 10088.
Systemprüfzeichen vom DVGW für
Trinkwasserinstallationssysteme nach DIN EN 806, DIN
1988, geprüft nach DVGW Arbeitsblatt W 534: Ausgabe Mai
2004 mit demn Nachweis der Zwangsundichtigkeit in
unverpresstem Zustand, herstellen mit

Systemkomponenten:
Edelstahl Systemrohre 1.4401 (Cr-Ni-Mo Stahl),
d = 12 bis 108 mm geprüft nach DVGW Arbeitsblatt
GW 541, erhöhter Molybdängehalt von
mindestens 2,2%, mit zusätzlich innen geglätteter
Schweißnaht, lösungsgeglüht und blankgeglüht zur
Erhöhung der Korrosionssicherheit, frei von
lackbenetzungsstörenden Substanzen (LABS-frei bzw.
silikonfrei), biegbar, Rohrenden hygienisch
verschlossen, Rohrlänge 6 m.

Edelstahl Pressfittings d = 12 bis 54 mm,
aus Cr-Ni-Mo-Stahl, Werkstoff Nr.:1.4401 mit
Pressindikator, hygieneunterstützendem
Verschlussstopfen und Konturdichtringen aus
Butylkautschuk (CIIR), schwarz.
Hygieneanforderungen wie z. B. KTW-Empfehlung BGA und
DVGW W 270. Die Fittings sind zur Verbesserung der
Korrosionsbeständigkeit lösungsgeglüht und
blankgeglüht.

Die Rohre und Fittings und Dichtungen sind zugelassen
für die Desinfektion von Trinkwasser lt. -
Trinkwasserverordnung 2001, gemäß der Liste der
Aufbereitungsstoffe und Desinfektionsverfahren nach
-  der Trinkwasserverordnung 2001.

Sämtliche erforderlichen zusätzlichen Befestigungs-, Verbindungs- und Dichtungsmaterialien wie z.B. Dichtungsmaterial, Rohrrosetten, Überschiebrohre sowie erforderliches Kleinmaterial wie Muttern, Schrauben, Montageschienen usw. sind in die Einheitspreise einzukalkulieren.

Die Verarbeitung und Verlegung ist nach DIN EN 806,
DIN EN 1717 und nationalen Ergänzungsnormen
der Normenreihe DIN 1988, den herstellerspezifischen
Vorschriften sowie der Einhaltung einschlägiger Normen
durchzuführen. Die herstellerspezifischen
Eigenschaften
sind durch einen Nachweis zu bestätigen.
Dichtheitsprüfung nach ZVSHK-Merkblatt, Ausgabe Januar
2011. Spülen nach DIN EN 806-4 bzw. ZVSHK-Merkblatt,
Ausgabe Oktober 2004.

Rohrleitung liefern und komplett montieren in den
Abmessungen wie folgt:

**02.0001 Edelstahl Systemrohr 1.4401, DN 12**
Edelstahl Systemrohr 1.4401 (Cr-Ni-Mo-Stahl),
nach DIN EN 10088,
DN 12  d 15 x 1 mm
Menge: 60,000 m

**02.0002 Edelstahl Systemrohr 1.4401, DN 15**
Edelstahl Systemrohr 1.4401 (Cr-Ni-Mo-Stahl),
nach DIN EN 10088,
DN 15  d 18 x 1 mm
Menge: 20,000 m

**02.0003 Edelstahl Systemrohr 1.4401, DN 20**
Edelstahl Systemrohr 1.4401 (Cr-Ni-Mo-Stahl),
nach DIN EN 10088,
DN 20  d 22 x 1,2 mm
Menge: 40,000 m

**02.0004 Edelstahl Systemrohr 1.4401, DN 25**
Edelstahl Systemrohr 1.4401 (Cr-Ni-Mo-Stahl),
nach DIN EN 10088,
DN 25  d 28 x 1,2 mm
Menge: 5,000 m

**02.0005 Edelstahl Systemrohr 1.4401, DN 32**
Edelstahl Systemrohr 1.4401 (Cr-Ni-Mo-Stahl),
nach DIN EN 10088,
DN 32  d 35 x 1,5 mm
Menge: 5,000 m

**02.0006 Edelstahl Systemrohr 1.4401, DN 40**
Edelstahl Systemrohr 1.4401 (Cr-Ni-Mo-Stahl),
nach DIN EN 10088,
DN 40  d 42 x 1,5 mm
Menge: 35,000 m

**02.0007 Edelstahl Systemrohr 1.4401, DN 50**
Edelstahl Systemrohr 1.4401 (Cr-Ni-Mo-Stahl),
nach DIN EN 10088,
DN 50  d 54 x 1,5 mm
Menge: 30,000 m

**02.0008 Edelstahl Muffe, DN 12**
Edelstahl Muffe,
mit Konturdichtring
DN 12  d 15 mm
Menge: 1,000 Stck

**02.0009 Edelstahl Muffe, DN 15**
Edelstahl Muffe,
mit Konturdichtring
DN 15  d 18 mm
Menge: 1,000 Stck

**02.0010 Edelstahl Muffe, DN 20**
Edelstahl Muffe,
mit Konturdichtring
DN 20  d 22 mm
Menge: 1,000 Stck

**02.0011 Edelstahl Muffe, DN 25**
Edelstahl Muffe,
mit Konturdichtring
DN 25  d 28 mm
Menge: 1,000 Stck

**02.0012 Edelstahl Muffe, DN 40**
Edelstahl Muffe,
mit Konturdichtring
DN 40  d 42 mm
Menge: 1,000 Stck

**02.0013 Edelstahl Muffe, DN 50**
Edelstahl Muffe,
mit Konturdichtring
DN 50  d 42 mm
Menge: 1,000 Stck

**02.0014 Edelstahl Bogen 15 Grad - 90 Grad, DN 12**
Edelstahl Bogen 15 Grad - 90 Grad,
mit zwei Pressenden oder einem Pressende mit Einschieblänge, für Trinkwasserinstallation
DN 12  d 15 mm
Menge: 120,000 Stck

**02.0015 Edelstahl Bogen 15 Grad - 90 Grad, DN 15**
Edelstahl Bogen 15 Grad - 90 Grad,
mit zwei Pressenden oder einem Pressende mit Einschieblänge, für Trinkwasserinstallation
DN 15  d 18 mm
Menge: 32,000 Stck

**02.0016 Edelstahl Bogen 15 Grad - 90 Grad, DN 20**
Edelstahl Bogen 15 Grad - 90 Grad,
mit zwei Pressenden oder einem Pressende mit Einschieblänge, für Trinkwasserinstallation
DN 20  d 22 mm
Menge: 18,000 Stck

**02.0017 Edelstahl Bogen 15 Grad - 90 Grad, DN 25**
Edelstahl Bogen 15 Grad - 90 Grad,
mit zwei Pressenden oder einem Pressende mit Einschieblänge, für Trinkwasserinstallation
DN 25  d 28 mm
Menge: 2,000 Stck

**02.0018 Edelstahl Bogen 15 Grad - 90 Grad, DN 32**
Edelstahl Bogen 15 Grad - 90 Grad,
mit zwei Pressenden oder einem Pressende mit Einschieblänge, für Trinkwasserinstallation
DN 32  d 35 mm
Menge: 2,000 Stck

**02.0019 Edelstahl Bogen 15 Grad - 90 Grad, DN 40**
Edelstahl Bogen 15 Grad - 90 Grad,
mit zwei Pressenden oder einem Pressende mit Einschieblänge, für Trinkwasserinstallation
DN 40  d 42 mm
Menge: 17,000 Stck

**02.0020 Edelstahl Bogen 15 Grad - 90 Grad, DN 50**
Edelstahl Bogen 15 Grad - 90 Grad,
mit zwei Pressenden oder einem Pressende mit Einschieblänge, für Trinkwasserinstallation
DN 50  d 54 mm
Menge: 8,000 Stck

**02.0021 Edelstahl T-Stück, DN 12**
Edelstahl T-Stück,
Abgang gleich oder reduziert,
mit drei Pressenden für Trinkwasserinstallation
DN 12  d 15 mm
Menge: 10,000 Stck

**02.0022 Edelstahl T-Stück, DN 15**
Edelstahl T-Stück,
Abgang gleich oder reduziert,
mit drei Pressenden für Trinkwasserinstallation
DN 15  d 18 mm
Menge: 4,000 Stck

**02.0023 Edelstahl T-Stück, DN 20**
Edelstahl T-Stück,
Abgang gleich oder reduziert,
mit drei Pressenden für Trinkwasserinstallation
DN 20  d 22 mm
Menge: 1,000 Stck

**02.0024 Edelstahl T-Stück, DN 40**
Edelstahl T-Stück,
Abgang gleich oder reduziert,
mit drei Pressenden für Trinkwasserinstallation
DN 40  d 42 mm
Menge: 2,000 Stck

**02.0025 Edelstahl T-Stück, DN 50**
Edelstahl T-Stück,
Abgang gleich oder reduziert,
mit drei Pressenden für Trinkwasserinstallation
DN 50  d 54 mm
Menge: 2,000 Stck

**02.0026 Edelstahl Reduzierung, DN 15**
Edelstahl Reduzierstück zum Pressen mit Pressende,
aus Edelstahl, für Trinkwasserinstallation
Durchmesser: 18/15 mm
Menge: 4,000 Stck

**02.0027 Edelstahl Reduzierung, DN 20**
Edelstahl Reduzierstück zum Pressen mit Pressende,
aus Edelstahl, für Trinkwasserinstallation
Durchmesser: 22/15 mm
Menge: 1,000 Stck

**02.0028 Edelstahl Reduzierung, DN 25**
Edelstahl Reduzierstück zum Pressen mit Pressende,
aus Edelstahl, für Trinkwasserinstallation
Durchmesser: 28/22 mm
Menge: 2,000 Stck

**02.0029 Edelstahl Reduzierung, DN 25**
Edelstahl(2) Reduzierstück zum Pressen mit Pressende,
aus Edelstahl, für Trinkwasserinstallation
Durchmesser: 28/18 mm
Menge: 1,000 Stck

**02.0030 Edelstahl Reduzierung, DN 40**
Edelstahl Reduzierstück zum Pressen mit Pressende,
aus Edelstahl, für Trinkwasserinstallation
Durchmesser: 42/18 mm
Menge: 2,000 Stck

**02.0031 Edelstahl Reduzierung, DN 50**
Edelstahl Reduzierstück zum Pressen mit Pressende,
aus Edelstahl, für Trinkwasserinstallation
Durchmesser: 54/28 mm
Menge: 1,000 Stck

**02.0032 Edelstahl Übergang mit AG DN12 R-1/2"**
Edelstahl-Übergang mit 1 Pressende,
mit AG d 15 R-1/2"
Menge: 30,000 Stck

**02.0033 Edelstahl Übergang mit AG DN12 R-3/4"**
Edelstahl-Übergang mit 1 Pressende,
mit AG d 15 R-3/4"
Menge: 2,000 Stck

**02.0034 Edelstahl Übergang mit AG DN18 R-1/2"**
Edelstahl(2)-Übergang mit 1 Pressende,
mit AG d 18 R-1/2"
Menge: 7,000 Stck

**02.0035 Edelstahl Übergang mit AG DN18 R-3/4"**
Edelstahl-Übergang mit 1 Pressende,
mit AG d 18 R-3/4"
Menge: 3,000 Stck

**02.0036 Edelstahl Übergang mit AG DN20 R-1/2"**
Edelstahl-Übergang mit 1 Pressende,
mit AG d 22 R-1/2"
Menge: 1,000 Stck

**02.0037 Edelstahl Übergang mit AG DN20 R-3/4"**
Edelstahl-Übergang mit 1 Pressende,
mit AG d 22 R-3/4"
Menge: 2,000 Stck

**02.0038 Edelstahl Übergang mit AG DN25 R-3/4"**
Edelstahl-Übergang mit 1 Pressende,
mit AG d 28 R-3/4"
Menge: 1,000 Stck

**02.0039 Edelstahl Übergang mit AG DN40 R-1 1/4"**
Edelstahl-Übergang mit 1 Pressende,
mit AG d 50 R-1 1/4"
Menge: 1,000 Stck

**02.0040 Edelstahl Übergang mit AG DN50 R-1 1/2"**
Edelstahl-Übergang mit 1 Pressende,
mit AG d 54 R-1 1/2"
Menge: 2,000 Stck

**02.0041 Edelstahl Anschlusswinkel 90° mit AG**
Edelstahl(2) Anschlusswinkel 90°
Winkelform DN 12/15, 1/2" AG
Menge: 1,000 Stck

**02.0042 Edelstahl Anschlusswinkel 90° mit IG**
Edelstahl(2) Anschlusswinkel 90°
Winkelform DN 12/15, 1/2" IG
Menge: 16,000 Stck

**02.0043 Edelstahl Anschlusswinkel 90° abgesetzt**
Edelstahl(2) Anschlusswinkel 90° abgesetzt
(Wandscheibe)
in schallgedämmter Ausführung
Winkelform DN 12/15, 1/2" IG
Menge: 1,000 Stck

**02.0044 Edelstahl Eckanschlusswinkel 90°t**
Edelstahl Eckanschlusswinkel 90°
(Doppelwandscheibe)
in schallgedämmter Ausführung
Winkelform DN 12/15/12, 1/2"
Menge: 3,000 Stck

*Hinweis: Befestigung*
Befestigung
Alle Schellen sind mit dem erforderlichem
Befestigungszubehör einschl. Kleinmaterial wie Gewindestangen, Grundplatten, Stockschrauben, Dübel etc. zu kalkulieren.

Liefern und Montieren

**02.0045 Rohrschelle DN 12**
Rohrschelle
Stahl verzinkt,
Gewindemuffe M8/M10,
EPDM-Schallschutzprofil nach DIN 4109
einschl. Befestigung und erforderlichem Kleinmaterial
max. Länge Gewindestange 15 cm
DN 12
Menge: 91,000 Stck

**02.0046 Rohrschelle DN 15**
Rohrschelle
Stahl verzinkt,
Gewindemuffe M8/M10,
EPDM-Schallschutzprofil nach DIN 4109
einschl. Befestigung und erforderlichem Kleinmaterial
max. Länge Gewindestange 15 cm
DN 15
Menge: 15,000 Stck

**02.0047 Rohrschelle DN 20**
Rohrschelle
Stahl verzinkt,
Gewindemuffe M8/M10,
EPDM-Schallschutzprofil nach DIN 4109
einschl. Befestigung und erforderlichem Kleinmaterial
max. Länge Gewindestange 15 cm
DN 20
Menge: 17,000 Stck

**02.0048 Rohrschelle DN 25**
Rohrschelle
Stahl verzinkt,
Gewindemuffe M8/M10,
EPDM-Schallschutzprofil nach DIN 4109
einschl. Befestigung und erforderlichem Kleinmaterial
max. Länge Gewindestange 15 cm
DN 25
Menge: 1,000 Stck

**02.0049 Rohrschelle DN 32**
Rohrschelle
Stahl verzinkt,
Gewindemuffe M8/M10,
EPDM-Schallschutzprofil nach DIN 4109
einschl. Befestigung und erforderlichem Kleinmaterial
max. Länge Gewindestange 15 cm
DN 32
Menge: 1,000 Stck

**02.0050 Rohrschelle DN 40**
Rohrschelle
Stahl verzinkt,
Gewindemuffe M8/M10,
EPDM-Schallschutzprofil nach DIN 4109
einschl. Befestigung und erforderlichem Kleinmaterial
max. Länge Gewindestange 15 cm
DN 40
Menge: 12,000 Stck

**02.0051 Rohrschelle DN 50**
Rohrschelle
Stahl verzinkt,
Gewindemuffe M8/M10,
EPDM-Schallschutzprofil nach DIN 4109
einschl. Befestigung und erforderlichem Kleinmaterial
DN 50
Menge: 11,000 Stck

*Hinweis: Rotgussfittinge*

*Hinweis: Vorbeschrieb Rotgussfittinge - Trinkwasser*
Vorbeschrieb Rotgussfittinge - Trinkwasser

Hinweis:
Die Montage der genannten Rotgussfittinge erfolgt im EG  insbesondere in folgenden Einbausituationen:
- offen unterhalb der Decke oder an Wänden
- in abgehängten Decken
- im Fussbodenaufbau
- in Trockenbau- und Vorwänden
- in Schächten

Rotguss
Fittings mit Gewinden nach DIN EN 10226, Teil 1, zugelassen für Trinkwasser-Installationen nach DIN 1988 und Gas-Installationen nach TRGI 2008 (Hinweise am Modell sind zu beachten), geprüft nach DVGW-Arbeitsblatt GW 6 und GW 393.

Zertifikate
Rotguss-Gewindefittings mit DVGW Zulassung

Gewindeverbindungen
R-Außengewinde werkseitig gerändelt - Hanfen ohne Aufrauen des Gewindes möglich.

Rohrfittinge liefern und komplett montieren in den
Abmessungen wie folgt:

**02.0052 Rotguss Winkel 90° 1/2"**
Rotguss Winkel 90° 1/2"
mit beidseitigem Innengewinde oder Innen- und Außengewinde
Menge: 3,000 Stck

**02.0053 Rotguss Winkel 90° 3/4"**
Rotguss Winkel 90° 3/4"
mit beidseitigem Innengewinde oder Innen- und Außengewinde
Menge: 3,000 Stck

**02.0054 Rotguss Winkel 90° 1"**
Rotguss Winkel 90° 1"
mit beidseitigem Innengewinde oder Innen- und Außengewinde
Menge: 1,000 Stck

**02.0055 Rotguss Winkel 90° 11/4"**
Rotguss Winkel 90° 11/4"
mit beidseitigem Innengewinde oder Innen- und Außengewinde
Menge: 1,000 Stck

**02.0056 Rotguss Winkel 90° 11/2"**
Rotguss Winkel 90° 11/2"
mit beidseitigem Innengewinde oder Innen- und Außengewinde
Menge: 1,000 Stck

**02.0057 Rotguss Reduzierung 3/4"**
Rotguss Reduzierung 3/4"
mit beidseitigem Innengewinde, Innen- und Außengewinde
sowie beidseitigem Aussengewinde
Ausführung: 3/4"x1/2"
Menge: 1,000 Stck

**02.0058 Rotguss Reduzierung 1"**
Rotguss Reduzierung 1"
mit beidseitigem Innengewinde, Innen- und Außengewinde
sowie beidseitigem Aussengewinde
Ausführung: 1"x3/4"
Menge: 1,000 Stck

**02.0059 Rotguss Reduzierung 11/4"**
Rotguss Reduzierung 11/4"
mit beidseitigem Innengewinde, Innen- und Außengewinde
sowie beidseitigem Aussengewinde
Ausführung: 11/4"x1"
Menge: 2,000 Stck

**02.0060 Rotguss Reduzierung 11/2"**
Rotguss Reduzierung 11/2"
mit beidseitigem Innengewinde, Innen- und Außengewinde
sowie beidseitigem Aussengewinde
Ausführung: 11/2"x11/4"
Menge: 1,000 Stck

**02.0061 Rotguss Langnippel 1/2"x 50**
Rotguss Langnippel 1/2"x 50
mit beidseitigem Außengewinde
Menge: 1,000 Stck

**02.0062 Rotguss Langnippel 1/2"x 80**
Rotguss Langnippel 1/2"x 80
mit beidseitigem Außengewinde
Menge: 2,000 Stck

**02.0063 Rotguss Langnippel 1/2"x 100**
Rotguss Langnippel 1/2"x 100
mit beidseitigem Außengewinde
Menge: 1,000 Stck

**02.0064 Rotguss Langnippel 3/4"x 50**
Rotguss Langnippel 3/4"x 50
mit beidseitigem Außengewinde
Menge: 4,000 Stck

**02.0065 Rotguss Langnippel 3/4"x 80**
Rotguss Langnippel 3/4"x 80
mit beidseitigem Außengewinde
Menge: 1,000 Stck

**02.0066 Rotguss Langnippel 3/4"x 100**
Rotguss Langnippel 3/4"x 100
mit beidseitigem Außengewinde
Menge: 1,000 Stck

**02.0067 Rotguss Langnippel 1"x 50**
Rotguss Langnippel 1"x 50
mit beidseitigem Außengewinde
Menge: 1,000 Stck

**02.0068 Rotguss Langnippel 1"x 80**
Rotguss Langnippel 1"x 80
mit beidseitigem Außengewinde
Menge: 1,000 Stck

**02.0069 Rotguss Langnippel 1"x 100**
Rotguss Langnippel 1"x 100
mit beidseitigem Außengewinde
Menge: 1,000 Stck

**02.0070 Rotguss Langnippel 11/4"x 50**
Rotguss Langnippel 11/4"x 50
mit beidseitigem Außengewinde
Menge: 1,000 Stck

**02.0071 Rotguss Langnippel 11/4"x 80**
Rotguss Langnippel 11/4"x 80
mit beidseitigem Außengewinde
Menge: 1,000 Stck

**02.0072 Rotguss Langnippel 11/4"x 100**
Rotguss Langnippel 11/4"x 100
mit beidseitigem Außengewinde
Menge: 1,000 Stck

**02.0073 Rotguss Kappe oder Stopfen 1/2"**
Rotguss Kappe oder Stopfen 1/2"
mit Innen-oder Außengewinde
Menge: 2,000 Stck

**02.0074 Rotguss Kappe oder Stopfen 3/4"**
Rotguss Kappe oder Stopfen 3/4"
mit Innen-oder Außengewinde
Menge: 1,000 Stck

**02.0075 Rotguss Kappe oder Stopfen 1"**
Rotguss Kappe oder Stopfen 1"
mit Innen-oder Außengewinde
Menge: 1,000 Stck

**02.0076 Rotguss Hahnverlängerung 1/2" x 17,5 mm, DVGW, mit**
Rotguss Hahnverlängerung 1/2" x 17,5 mm, DVGW, mit konischem Außengewinde und zylindrischem Innengewinde
Menge: 2,000 Stck

**02.0077 Rotguss Hahnverlängerung 1/2" x 25 mm, DVGW, mit**
Rotguss Hahnverlängerung 1/2" x 25 mm, DVGW, mit konischem Außengewinde und zylindrischem Innengewinde
Menge: 2,000 Stck

**02.0078 Rotguss Hahnverlängerung 1/2" x 30 mm, DVGW, mit**
Rotguss Hahnverlängerung 1/2" x 30 mm, DVGW, mit konischem Außengewinde und zylindrischem Innengewinde
Menge: 2,000 Stck

### Titel 03 Armaturen und Zubehör

*Hinweis: Armaturen*

**03.0001 Schrägsitz Absperrventil DN 20**
Schrägsitz- (Freistrom-) Absperrventil DN 20,
komplett aus Rotguss, beständig gegen
aggressives Wasser, mit wartungsfreier,
selbstfettender, totraumfrei, mit
DIN-/DVGW- und Schallschutzzulassung,
PN 16, mit Entleerung,
beidseitig mit Außengewinde, zum Anschluss von
Verschraubungen für Kupfer-, Stahl-,
Edelstahl- und Mehrschichtverbundrohr,
von DN 15 bis DN 80

Einschl. erforderlichen Anschlussverschraubungen für Edelstahl-Systemrohr

Größe DN 20

Liefern und Montieren
Menge: 1,000 Stck

**03.0002 Schrägsitz Absperrventil DN 40**
Schrägsitz- (Freistrom-) Absperrventil DN 40,
komplett aus Rotguss, beständig gegen
aggressives Wasser, mit wartungsfreier,
selbstfettender, totraumfrei, mit
DIN-/DVGW- und Schallschutzzulassung,
PN 16, mit Entleerung,
beidseitig mit Außengewinde, zum Anschluss von
Verschraubungen für Kupfer-, Stahl-,
Edelstahl- und Mehrschichtverbundrohr,
von DN 15 bis DN 80

Einschl. erforderlichen Anschlussverschraubungen für Edelstahl-Systemrohr

Größe DN 40

Liefern und Montieren
Menge: 2,000 Stck

**03.0003 Schrägsitz Absperrventil DN 50**
Schrägsitz- (Freistrom-) Absperrventil DN 50,
komplett aus Rotguss, beständig gegen
aggressives Wasser, mit wartungsfreier,
selbstfettender, totraumfrei, mit
DIN-/DVGW- und Schallschutzzulassung,
PN 16, mit Entleerung,
beidseitig mit Außengewinde, zum Anschluss von
Verschraubungen für Kupfer-, Stahl-,
Edelstahl- und Mehrschichtverbundrohr,
von DN 15 bis DN 80

Einschl. erforderlichen Anschlussverschraubungen für Edelstahl-Systemrohr

Größe DN 50

Liefern und Montieren
Menge: 1,000 Stck

**03.0004 Hygienespülung mit Durchflusssensor**
Hygienespülung mit Durchflusssensoren
mit zwei Anschlüssen z. B. für Trinkwasser kalt (PWC) und Trinkwasser warm (PWH), für automatisch auslösende Wasserwechsel zur Sicherstellung des bestimmungsgemäßen Betriebs, bestehend aus: Magnetventileinheit(en) mit Sicherungsstift und Durchflussbegrenzer, Wartungsabsperrung(en), Kupplungsstück(en), Netzteil mit Ausgangskabel Länge 5 m, Steuereinheit, Rohbauset, Bauschutz ablängbar, Abdeckplatte, Befestigungsmaterial, Durchfluss 10 l/min (4 oder 15 l/min mit optionalem Zubehör), zum Einbau im Nassbau oder in Vorwandsystemen, Temperaturmessarmatur Pt 1000 nachrüstbar, zeit-, temperatur- und volumenabhängige Spülmaßnahmen, zwei Betriebsmodi voreinstellbar (z. B. für Schul- und Ferienbetrieb), Logbuch mit Einträgen für Spül- und Systemereignisse, integrierte Überlaufüberwachung, Anbindung an GLT über Digital I/O, Rohraußengewinde, Ablauf mit integriertem Geruchsverschluss, mit zwei integrierten Magnetventilen und Filtersieben DN 15, mit Absperrfunktion zur Wartung, mit DVGW-Zulassung W 540, SVGW-Zulassung, Schallschutzzulassung nach DIN EN ISO 3822 Klasse 1 (bis 15 l/min), Druckstufe PN 10, max. Betriebstemperatur 70 °C, Schutzart IP45, Spannungsversorgung 230 V AC, Betriebsspannung 12 V DC, Leistungsaufnahme 30 W

angebotenes
Fabrikat: '.........'
Typ: '.........'

Liefern und Montieren
Menge: 1,000 Stck

**03.0005 Elektrischer Anschluss der v.g. Hygienespülung**
Elektrischer Anschluss der v.g. Hygienespülung
sowie Inbetriebnahme bestehend aus:
- Anschluss der Spannungsversorgung 230V an die
  bauseits verlegte Stromzuleitung
- Inbetriebnahme durch einen Regelungstechniker oder
  den Werkskundendienst.
Menge: 1,000 Stck

**03.0006 Probenahmeventil Trinkwasser**
Probenahmeventil aus Edelstahl,
zur genauen Probenahme von Trinkwasser
zur Bestimmung mikrobiologischer und
chemischer Parameter nach TrinkwVO in
Kalt - und Warmwasserinstallationssystemen,
bestehend aus Edelstahl im
mediumberührten Bereich, absperrbar
mittels beiliegendem Schlüssel, Edelstahl-Ventilkörper 360* drehbar, mit abflammbarem und drehbarem
Edelstahl-Auslaufbogen,
DN 6 (G 1/4") für Ventile und
Verschraubungen von DN 15 bis DN 50 (bei
Flanscharmaturen von DN 15 bis DN 25)

Liefern und Montieren
Menge: 4,000 Stck

**03.0007 Probenahmeventil für "Eckventil am Waschbecken",**
Probenahmeventil für "Eckventil am Waschbecken", zur eindeutigen Probenahme des Kalt- bzw. Warmwassers am Ausgang des Eckventils, passend für Eckventile mit abgehender Anschlussleitung 10mm in Richtung Entnahmearmatur, Eingang-Probenahmeventil mit 10 x 1,25 Rohr eingangsseitig, Ausgang-Probenahmeventil mit G 3/8 AG - Gewindeverschraubung mit zugfester Messing-Konus Quetschverschraubung mit Längenausgleich, zur Bestimmung mikrobiologischer und chemischer Parameter nach TrinkwV in Kalt - und Warmwasser -Installationssystemen, absperrbar mittels Sechskant SW 5, Messing-Ventilkörper aus Werkstoff nach DIN 50930-6, Ventilsitz- und Oberteilabdichtung mittels PTFE-Dichtelementen, Ventil komplett verchromt, mit abflammbarem und drehbarem Edelstahl- Auslaufbogen DN 6 (8x1), Probenahmeventil für Druckstufe PN 10

Liefern und Montieren
Menge: 3,000 Stck

**03.0008 Dynamische-Strömungsteiler-Gruppe, s.w.v., jedoch**
Dynamische-Strömungsteiler-Gruppe, s.w.v., jedoch Strömungsteiler ein- und ausgangsseitig mit Außengewinde DN 20 (1")
Nasszellenzuleitung und -rückleitung mit Überwurfmutter DN 20 (3/4"),
AP-Vollstromabsperrventile VAV mit Außengewinde DN 15 (1/2")

Einschl. erforderlichen Anschlussverschraubungen für Edelstahl-Systemrohr

Liefern und Montieren
Menge: 2,000 Stck

**03.0009 Dynamische-Strömungsteiler-Gruppe, s.w.v., jedoch**
Dynamische-Strömungsteiler-Gruppe, s.w.v., jedoch Strömungsteiler ein- und ausgangsseitig mit Außengewinde DN 15 (1/2")
Nasszellenzuleitung und -rückleitung mit Überwurfmutter DN 15 (1/2"),
AP-Vollstromabsperrventile VAV mit Außengewinde DN 15 (1/2")

Einschl. erforderlichen Anschlussverschraubungen für Edelstahl-Systemrohr

Liefern und Montieren
Menge: 3,000 Stck

**03.0010 Bezeichnungsschilder**
Bezeichnungsschilder
aus Kunststoff
Größe: 50 mm x 100 mm
mit mehrzeiliger farbiger Beschriftung
deutsch und Abdeckung einschl. einer
stabilen Halterung und Spannband.

Liefern und Montieren
Menge: 30,000 Stck

### Titel 04 Sanitärobjekte und Zubehör

*Hinweis: Waschtische und Zubehör*

**04.0001 Rechteckiger Waschtisch, B = 550 mm**
Rechteckiger Waschtisch

Eigenschaften
- Unterbaufähig
- Reduzierte Randhöhe
- Gerade Wandanbindung erlaubt mehr
Ablagefläche auf der Hahnlochbank
- Modernes eckiges Design setzt klare
Akzente
- 10 Jahre Nachkaufgarantie
- Komplett geschlossener Überlaufkanal

Technische Eigenschaften
- Farbe: weiß
- Werkstoff: Sanitärkeramik
- Nettogewicht: max. 16,200 kg
- Hahnloch: mittig
- Überlauf: sichtbar
- Befestigungspunkte: 2
- B / Breite (cm): 55 cm
- H / Höhe (cm): 18,5 cm
- T / Tiefe (cm): 48 cm

Liefern und Montieren
Menge: 3,000 Stck

**04.0002 Waschtisch 600 mm, unterfahrbar**
Waschtisch barrierefrei

Verwendungszwecke
- Zur Nutzung durch Rollstuhlfahrer
geeignet

Eigenschaften
- Ergonomisch geformte Vorderseite
- Becken flach
- Entspricht der DIN 18040
- 10 Jahre Nachkaufgarantie

Technische Eigenschaften
- Farbe: weiß
- Werkstoff: Sanitärkeramik
- Nettogewicht: max. 17,600 kg
- Hahnloch: mittig
- Überlauf: sichtbar
- B / Breite (cm): 60 cm
- H / Höhe (cm): 15 cm
- T / Tiefe (cm): 55 cm

Liefern und Montieren
Menge: 1,000 Stck

**04.0003 Waschtisch-Ablauf, bestehend aus:**
Waschtisch-Ablauf, bestehend aus:
Röhrengeruchsverschluss, geprüft nach
DIN 19545, mit Waschtisch-Anschlußbogen
einschl. Überwurfmutter, mit Abflussstutzen,
Rosette für Abflussstutzen und Dichtungssatz
Werkstoff: Messing, verchromt
Dimension: R 1 1/4" x DN 32 (40 mm)

Liefern und Montieren
Menge: 3,000 Stck

**04.0004 Universalventil**
Universalventil
mit Sieb und Stopfen,
Oberteil 60 mm aus rostfreiem Chromnickelstahl 18/8,
Messing Unterteil matt vernickelt.

Liefern und Montieren
Menge: 3,000 Stck

**04.0005 Elektronische Waschtisch-Armatur**
Standbatterie DN 15 für Waschanlagen, opto-elektronisch gesteuert. Zum Anschluss an Warm- und Kaltwasser mittels Schläuchen mit integrierten Rückflussverhinderern und Sieben. Steuerelektronik, Magnetventilkartusche und Sensor im Ganzmetallgehäuse, Messing poliert verchromt. Temperaturwahlhebel mit einstellbarem, verdrehsicherem Temperaturanschlag sowie Verschlussblende für verdeckte Mischeinrichtung. Diebstahlhemmender Luftsprudler, Bauform SLIM, mit integriertem Durchflussmengenregler. Mit Möglichkeit der Parametrierung und Kommunikation über optionale bidirektionale Fernbedienung. Separate Spannungsversorgung über Netzteil oder Systemzubehör.

Material: Messing
Oberfläche: Hochglanz-Chrom

Liefern und Montieren
Menge: 3,000 Stck

**04.0006 Elektronikmodul Waschtischarmatur**
Elektronikmodul EM5
mit ID 02010 und Elektro-T-Verteiler.
Zur Einbindung in das Wassermanagementsystem
AQUA 3000 open, 24 V DC.

Liefern und Montieren
Menge: 3,000 Stck

**04.0007 Eckventil**
Eckventil

mit Regulierfunktion
Gemäß DIN 3227.
Prüfzeichen: DVGW zertifiziert, NF, WRAS, ACS

Lieferumfang:
- Selbstdichtendes Anschlussgewinde (ASAG easy)
- Langer Schubschaft, Schubrosette: D = 54 mm
- Zugfeste Messing-Konus-Quetschverschraubung
  mit Längenausgleich

Einsatzbereich / technische Daten:
Durchflussklasse A
Werkstoff:
Messing konform TrinkwV
Geräuschklasse: I
Prüfzeichen: P-IX 212/IA
Dimension: DN 15 G 1/2 AG x DN 10 G 3/8 AG
Oberfläche: Chrom

Liefern und Montieren
Menge: 3,000 Stck

**04.0008 Eckventil**
Eckventil
mit Regulierfunktion
mit Filter
Zum Schutz hochwertiger Armaturen, z.B.
elektronisch gesteuerte Armaturen.
Gemäß DIN 3227.

Mit selbstdichtendem Anschlussgewinde (ASAG easy)
Lieferumfang:
- Filter, Maschenweite: 250 µm
- Langer Schubschaft, Schubrosette D = 54 mm
- Zugfeste Messing-Konus-Quetschverschraubung mit
  Längenausgleich
Einsatzbereich / technische Daten:
- Zum Schutz hochwertiger Armaturen z.B.:
  elektronisch gesteuerter Armaturen
- Durchflussklasse A
- Filterreinigung bei geschlossenem Eckventil ohne
  Leitungsentleerung.

Werkstoff:
Messing konform TrinkwV
Prüfzeichen: P-IX 198/IA
Dimension:
DN 15 G 1/2 AG x DN 10 G 3/8 AG,
Oberfläche: chrom

Liefern und Montieren
Menge: 3,000 Stck

**04.0009 Papierkorb**
Papierkorb
Die Körbe lassen sich platzsparend zusammenfalten und werden zum Gebrauch einfach aufgeklappt.
Der Überzug ist stoß- und kratzfest. Die große Korböffnung stellt sicher, dass der Abfall im Behälter landet, ohne ihn berühren zu müssen.
Eine dauerhafte Kunststoffversiegelung verbindet sich fest mit dem Metallgeflecht.
Die Pulverbeschichtung ist weitgehend unempfindlich gegen über schwachen Säuren und Laugen, wie sie in Waschraumen zu erwarten sind.
Farbe Weiß,
mit vier schwarzen Kunststofffüßen.
Wandanbringung möglich.

Liefern und Montieren
Menge: 3,000 Stck

**04.0010 Kombi-Eckventil**
Kombi-Eckventil
Griff und Fettkammeroberteil
Lieferumfang:
- Selbstdichtendes Anschlussgewinde (ASAG easy)
- Zugfeste Messing-Konus-Quetschverschraubung mit
  Längenausgleich
- Geräteanschlussventil mit Rückflussverhinderer (RV)
  und Rohrbelüfter in Durchflussform (RB)
- Langer Schubschaft und Schubrosette mit D = 54 mm
- Schlauchverschraubung
Einsatzbereich / technische Daten:
- Sicherungskombination gemäß EN 1717
Werkstoff: Messing konform TrinkwV
Geräuschklasse: II
Prüfzeichen: PA-IX 026/IIA,
DVGW zertifiziert
Dimension: DN 15 G 1/2 AG
Oberfläche: chrom

Liefern und Montieren
Menge: 3,000 Stck

**04.0011 Einhebel-Waschtischmischer chrom Griff lang matt**
Einhebel-Waschtischmischer
- hochwertig verchromt, rund, mit langem, Griffelement
- Durchfluss 5 l/min
- Keramikkartusche, druckfest bis 35 bar
- Laminar-Strahlregler mit dynamischer Mengenregulierung 5 l/min, winkelverstellbar und diebstahlgeschützt
- Anschluss über flexible Druckschläuche mit eingeflochtener Warm-Kalt-Markierung 450 mm lang, G 3/8"
- Armaturenkörper Messing
- offener Bedienhebel mit Warm-Kalt-Kennzeichnung
- 141 mm hoch, Ausladung 199 mm
- Auslauf starr
- ohne Ablaufgarnitur
- geeignet für thermische Desinfektion nach DVGW W 551
- Geräuschklasse 1
- DVGW zertifiziert

Liefern und Montieren
Menge: 1,000 Stck

**04.0012 Fertigbauset für WT mit, UP-Geruchsverschluss Kst. glanzverchromt**
Fertigbauset für Waschtisch, mit UP-Geruchsverschluss

Verwendungszwecke
- Für Trockenbau Montageelemente für Waschtische, mit
UP-Geruchsverschluss

Eigenschaften
- Abdeckplatte bei Fertigmontage +/- 3 cm
höhenverstellbar

Technische Eigenschaften
- Werkstoffbezeichnung: Kunststoff
- Oberfläche: hochglanz-verchromt
- Außendurchmesser: 32 mm
- Rohrgewinde: 1 1/4 "
- Nettogewicht: 0,201 kg

zusätzlicher Lieferumfang
- Abdeckplatte
- Flachdichtung
- Anschlussbogen D 32 mm
- Dichtung D 40 / 32 mm
Liefern und Montieren
Menge: 1,000 Stck

**04.0013 Geruchsverschluß für Spülbecken, aus**
Geruchsverschluß für Spülbecken,
aus Kunststoff und mit verstellbarem Auslauf
Abgang 50 mm, einschließlich Stopfenventil
Dimension: 1 1/2"

Liefern und Montieren
Menge: 2,000 Stck

**04.0014 Kristallspiegel nach Aufmaß 0,8 x 0,6 m**
Kristallspiegel nach Aufmaß 0,80 x 0,60 m

Kristallspiegel nach Aufmaß und örtlicher Abstimmung, Maße ca. (B/H) 0,80 x 0,60 m
Einschließlich Befestigung (verdeckt)

Liefern und Montieren
Menge: 1,000 Stck

**04.0015 Kristallspiegel nach Aufmaß 0,85 x 0,6 m**
Kristallspiegel nach Aufmaß 0,85 x 0,60 m

Kristallspiegel nach Aufmaß und örtlicher Abstimmung, Maße ca. (B/H) 0,85 x 0,60 m
Einschließlich Befestigung (verdeckt)

Liefern und Montieren
Menge: 1,000 Stck

**04.0016 Kristallspiegel nach Aufmaß 0,77 x 0,6 m**
Kristallspiegel nach Aufmaß 0,77 x 0,60 m

Kristallspiegel nach Aufmaß und örtlicher Abstimmung, Maße ca. (B/H) 0,77 x 0,60 m
Einschließlich Befestigung (verdeckt)

Liefern und Montieren
Menge: 1,000 Stck

*Hinweis: WC´s und Zubehör*

**04.0017 Tiefspül WC wandhängend**
Tiefspül-WC, 4,5/6 l, EN 997, DIN-EN 38
aus Sanitärporzellan, CE-gekennzeichnet
wandhängend,
70 mm Bodenfreiheit mit glasiertem Spülrand,
mit Kunststoffspülverteiler für gleichbleibendes Spülbild für Wandeinbauspülkasten
oder Wandeinbaudruckspüler
ca. Abmessungen:
Breite: 356 mm, Ausladung: 540 mm,
Höhe: 340 mm, Gewicht: max. 15,8 kg
Erhöhte Keramikoberkante von 410 mm bei Standardbefestigungshöhe
Abstand der WC-Sitzbefestigungslöcher 155 mm
einschließlich Befestigung: Gewindestangen M 12 x 150
Zulauf: von hinten
Abgang: waagerecht
Farbe: Standard-RAL-Ton nach Wahl des Bauherrn
inkl. Schallschutzset

Liefern und Montieren
Menge: 4,000 Stck

**04.0018 Tiefspül-WC, barrierefrei**
Wand-WC Tiefspüler, verlängerte Ausladung, barrierefrei

Verwendungszwecke
- Für UP-Spülkästen

Eigenschaften
- Tiefspül-WC
- Wandhängend
- Verlängerte Ausladung
- Barrierefrei
- Entspricht der DIN 18040
- Passende WC Sitz und Sitzringe sind mit max. 300
kg belastbar und liegen weit über der Norm DIN 19516
- 10 Jahre Nachkaufgarantie
- komplett spülrandlos mit Spülstromverteiler

Technische Eigenschaften
- Farbe: weiß
- Werkstoff: Sanitärkeramik
- Nettogewicht: max. 23,000 kg
- Breite: 355 mm
- Höhe: 340 mm
- Tiefe: 700 mm
- Befestigung WC-Sitz: von oben oder von unten
- Befestigungsabstand: 180 mm
- Bodenfreiheit: Ja
- Höhenverstellbar: Nein
- Wandbündig: Ja

einschl.:
- verlängertem Spülrohr
- Schallschutzset
- Anschlussset
- Befestigungsmaterial

angebotenes
Fabrikat: '.........'
Typ: '.........'

Liefern und Montieren
Menge: 1,000 Stck

**04.0019 WC-Sitzring barrierefrei**
WC-Sitzring barrierefrei, antibakteriell, Befestigung von oben

Eigenschaften
- Antibakteriell
- Durchgehende Edelstahl(2)-Scharnierwelle
- Die max. Belastung des WC-Sitzes liegt mit 300 kg
weit oberhalb der geforderten Werte nach DIN 19516

Technische Eigenschaften
- Farbe: weiß
- Werkstoff: Duroplast
- Scharnierwerkstoff: Edelstahl
- Nettogewicht: ca. 1,190 kg
- Breite: 360 mm
- Höhe: 40 mm
- Tiefe: 450 mm
- Befestigungsabstand: 155 mm
- Befestigung: von oben

angebotenes
Fabrikat: '.........'
Typ: '.........'

Liefern und Montieren
Menge: 1,000 Stck

**04.0020 Stützgriff klappbar für Beh. WC**
Stützgriff klappbar für Behinderten-WC
Stützklappgriff (drehbar)
- mit integrierten Spül-/Funktionstasten, E-Ausführung
- zwei parallele, übereinander angeordnete, durch einen
Verbindungsbogen zusammengefügte Stangen
- dient zum Festhalten und Abstützen
- belastbar bis mind. 100 kg
- mit durchgehendem, korrosionsgeschütztem(1) Stahlkern und Wandplatte aus Polyamid mit integriertem Stahlkern
- kann nach oben und gebremst nach unten geklappt und in hochgeklappter Stellung nach links oder rechts zur
Wand gedreht werden
- Taste mit farbigem Ring dient zum Auslösen der WC-Spülung,
- Taste mit andersfarbigem Ring dient zum Auslösen einer frei definierbaren Funktion
- Tasten mit Schutzart mind. IP67
- Spiralkabel mit freien Leitungsenden für Wandanschluss
- inkl. weißer Abdeckung für Unterputzdose
- Steuerspannung max. 30V = SELV, PELV,
Schaltstrom bis max. 2 A
- passend für alle gängigen UP-Spülkästen mit elektrischer Steuerung
- Montage an der Wand mit wandspezifischem korrosionsfreien Befestigungsmaterial (mit in der Position enthalten)
- verdeckte Befestigung
- leicht zu reinigen
- Maße: Ausladung ca.850 mm, ca.259 mm hoch und ca.78
mm breit, Stangendurchmesser ca.33 mm
- aus hochwertigem Polyamid in ausgewählten Farben
- CE-Kennzeichnung nach MPG
- erfüllt die Anforderungen nach DIN
18040, ÖNORM B1600/1601 und SIA 500

Ausführung: Standard-RAL-Farbe 9010

angebotenes
Fabrikat: '.........'
Typ: '.........'

Liefern und Montieren
Menge: 1,000 Stck

**04.0021 Stützklappgriff (drehbar) für Beh. WC**
Stützklappgriff drehbar, L:ca.850mm, Stahlkern
- zwei parallele, übereinander angeordnete, durch einen Verbindungsbogen zusammengefügte Stangen
- dient zum Festhalten und Abstützen
- belastbar bis mind.100 kg
- mit durchgehendem, korrosionsgeschütztem(1) Stahlkern und Wandplatte aus Polyamid mit integriertem Stahlkern
- kann nach oben und gebremst nach unten geklappt und in hochgeklappter Stellung nach links oder rechts zur Wand gedreht werden
- Montage an der Wand mit wandspezifischem korrosionsfreien Befestigungsmaterial (mit in der Position enthalten)
- Dichtband zur Abdichtung der Befestigungspunkte ist im Lieferumfang enthalten
- verdeckte Befestigung
- Ausladung ca.850 mm, ca.259 mm hoch und ca.78 mm breit, Stangendurchmesser ca.33 mm
- aus hochglänzendem Polyamid in allen Standart-RAL-Farben
- WC-Papierhalter, WC-Spülauslösung (Funk) und Bodenstützen nachrüstbar
- wird gemäß CE- und UKCA-Verordnung (EU) 2017/745 über Medizinprodukte produziert
- erfüllt die Anforderungen nach DIN 18040, ÖNORM B1600/1601 und SIA 500

Ausführung: Standard-RAL-Farbe 9010

angebotenes
Fabrikat: '.........'
Typ: '.........'

Liefern und Montieren
Menge: 1,000 Stck

**04.0022 Toilettenpapierhalter aus 12 mm starkem, massivem**
Toilettenpapierhalter aus 12 mm starkem, massivem Rundmaterial aus Edelstahl (Chromnickelstahl WN 1.4301), matt geschliffen. Fest angeschweißt an v.g. Stützklappgriff. Mit Abrollsicherung aus schwarzem TPE.

Abmessungen 140 x 60 x 12 mm

Liefern und Montieren
Menge: 1,000 Stck

**04.0023 Rückenstütze für Beh. WC, Wandmontage**
Rückenstütze für Beh. WC, Wandmontage
Rückenstütze mit Rosetten
- ergonomisch geformte Rückenstütze
- dient zum Abstützen des Rückens auf dem WC
- Wandabstand bei Montage variabel einstellbar auf 150 mm (normgerecht) oder 230 mm (anwenderfreundlich)
- Achsmaß ca.650 bis ca.750 mm, ca.362 mm hoch, ca.150 oder ca.230 mm tief, Stangendurchmesser ca.34 mm, Rosettendurchmesser mind. 70 mm
- Rückenlehne mind. 452 mm breit, 85° Neigung
- hochwertige Kunststoffoberfläche und kratzfeste Pulverbeschichtung(3)
- einfache und verdeckte Montage mit wandspezifischem, korrosionsfreien Befestigungsmaterial (in Position enthalten)
- Stange aus Edelstahl(2), pulverbeschichtet (3)in den HEWI Farben Signalweiß, glänzend mit Rückenstütze aus Integral-Hartschaum in HEWI Farbe SD (Signalweiß, matt) oder Stange in Anthrazit, glänzend mit Rückenstütze DR (Anthrazit, matt)
- erfüllt die Anforderungen nach DIN 18040 und ÖNORM B1600/1601

Ausführung: Standard-RAL-Farbe 9010

angebotenes
Fabrikat: '.........'
Typ: '.........'

Liefern und Montieren
Menge: 1,000 Stck

**04.0024 WC-Steuerung für Stützklappgriff**
WC-Steuerung für Stützklappgriff
Einsatzbereich
- Für barrierefreies Bauen
- Zur manuellen Fernauslösung von UP-Spülkasten
über Stützklappgriffe mit potentialfreiem
Taster mit Schließfunktion
Eigenschaften
- Spülauslösung über Stützklappgriff, drahtgebunden
- Spülauslösung auch über Betätigungsplatte möglich
- 1-Mengen-Spülung möglich
- Elektrische Hebevorrichtung selbstkalibrierend
- Intervallspülung voreingestellt
- Mehrere Taster parallel schaltbar
- Steckverbindung verwechslungssicher
Lieferumfang
- elektrische Steuerung
- Lagerbock mit geräuscharmen Servomotor und Hebevorrichtung, vormontiert
- Lagerplatte
- 2 Anschlusskabel, 1,2 m, vorkonfektioniert
- Drückerstange
- Befestigungsmaterial

Liefern und Montieren
Menge: 1,000 Stck

**04.0025 Rohbauset WC-Steuerung / Netz**
Rohbauset WC-Steuerung / Netz
Einsatzbereich
- Zur Vorbereitung des Netzanschlusses
von WC-Spülauslösungen
Zur UP-Montage im Nass- oder
Trockenbau

Eigenschaften
- Transformation der Netzspannung
auf Kleinspannung V DC

Lieferumfang
- Netzteil
- UP-Dose für Bohrdurchmesser D 76 mm
- Deckel für UP-Dose
- Leerrohr, 1,7 m
- Rohreinführung

Liefern und Montieren
Menge: 1,000 Stck

**04.0026 WC-Sitz aus Duroplast mit übergreifendem Deckel**
WC-Sitz
aus Duroplast mit übergreifendem Deckel
mit höhenverstellbaren Standard L-Scharnieren
Scharniere aus Edelstahl
mit einrastbarer, ovaler Unterlegscheibe
zur leichteren Montage,
inkl. Montageschlüssel
Befestigung von unten
Leichte Reinigung durch integrierte,
leicht erhabene Sitzpuffer
ca. Größe: Breite 370 mm, Ausladung: 453 mm
Gewicht: 2,5 kg

Liefern und Montieren
Menge: 4,000 Stck

**04.0027 Papierabroller mit Klappe**
Papierabroller mit Klappe
Zwei Toilettenpapierrollen in einem Spender,
Schützende Abdeckung für eine saubere Reserverolle,
Saubere Papierabtrennung, kein endloses Abrollen dank integrierter Rollenbremse,
Freigabe der Reserverolle erst nach Verbrauch der ersten Rolle,
Edelstahlvariante durch spezielle Bürstung weitgehend gegen Fingerabdrücke geschützt,
Abschließbar

Maße:
Abmessungen BxHxT: 266 × 174 × 182 mm
Farbe: Standard-RAL-Farbe nach Wahl des Bauherren
einschl. Wandmontage mit erforderlichem Zubehör

Liefern und Montieren
Menge: 5,000 Stck

**04.0028 WC Bürste**
WC-Bürste
Bürste mit integriertem Geruchsverschluss und Behälter aus weißem Kunststoff.
Der Behälter kann freistehend aufgestellt oder in den mitgelieferten Adapter eingehängt werden.
einschl. Wandmontage mit erforderlichem Zubehör

Liefern und Montieren
Menge: 5,000 Stck

**04.0029 Montageelement (Trockenbau) Wand-WC, 112 cm, mit UP-Spülkasten**
Montageelement (Trockenbau) Wand-WC,
für Wand-WC, 112 cm, mit UP-Spülkasten
Zum Einbau in teilhohe oder raumhohe
Vorwandinstallation
Zum Einbau in raumhohe Installationswand
Geeignet für Fußbodenaufbau 0 - 20 cm
Eigenschaften:
Trockenbauelement, Selbsttragend,
Rahmen pulverbeschichtet,
Rahmen mit Löchern d 9 mm
für Befestigung im Holzständerbau.
Keramikbefestigungen M12, Befestigungsabstand 18 cm oder 23 cm
Fußstützen mit cm-Raster-Markierung,
verzinkt, höhenverstellbar
Fußplatte drehbar, für den Einbau in
UW50 und UW75 Profile.
Befestigung für Abgangsbogen schallgedämmt
UP-Spülkasten mit Betätigung von
vorne, 25 Jahre Ersatzteilsicherheit,
Schwitzwassergedämmt, Spülmenge einstellbar
Bei Werkeinstellung ist sofortiges Nachspülen
möglich, Wasseranschluss hinten/oben in der
Mitte. Verbindungsschlauch zum Eckventil
handverschraubbar Schnelleinstellung
der Drückerstangen für Betätigungsplatte
2-Mengen-Spülung für Betätigungsplatte
Technische Daten
Spülmenge Werkeinstellung 6 und 3 l
Kleine Spülmenge Einstellbereich 3/4 l
Große Spülmenge Einstellbereich 6/7.5 l
Lieferumfang
Universeller Wasseranschluss R 1/2" mit
integriertem Eckventil
Schutzstopfen, Bauschutz für
Serviceöffnung, ablängbar, 2 Gewindestangen
M12 für Keramikbefestigung,
PE Anschlussgarnitur, d 90 mm, PE Wand-
WC-Bogen 90g, d 90/90 mm, PE Übergangsstück,
d 90/110 mm, Befestigungsmaterial.
inkl. Bausatz für Vorwandinstallation

Liefern und Montieren
Menge: 4,000 Stck

**04.0030 Montageelement (Trockenbau) Wand-WC, barrierefrei**
Montageelement (Trockenbau) Wand-WC, barrierefrei
112 cm, mit UP-Spk., für Stütz- und Haltegriffe, barrierefrei
Einsatzbereich
- Für barrierefreies Bauen
- Zum Einbau in teilhohe oder
  raumhohe Vorwandinstallation
- Zur Befestigung von Stütz-
  und Haltegriffen
- Geeignet für Fußbodenaufbau 0 - 20 cm
- Zur Montage von Wand-WC mit
  Ausladung > 62 cm
Eigenschaften
- Trockenbauelement
- Selbsttragend
- Rahmen pulverbeschichtet,
- Rahmen mit Löchern D 9 mm
  für Befestigung im Holzständerbau
- Keramikbefestigungen M12,
  Befestigungsabstand 18 cm oder 23 cm
- Fußstützen mit cm-Raster-Markierung,
  rutschsicher, höhenverstellbar,
  verzinkt
- Fußplatte drehbar, für den
  Einbau in UW50 und UW75 Profile
- Montagehöhe des WC in der
  Rohbauphase einstellbar, 41 - 46 cm
- Wand-WC-Bogen tiefenverstellbar
  in 8 Positionen, Verstellbereich
  45 mm, Befestigung schallgedämmt
- UP-Spülkasten mit Betätigung
  von vorne, 25 Jahre
  Ersatzteilsicherheit
- UP-Spülkasten für werkzeuglose
  Montage und werkzeuglose
  Servicearbeiten
- UP-Spülkasten schwitzwassergedämmt
- Bauschutz für Serviceöffnung
  werkzeuglos montierbar und
  werkzeuglos ablängbar
- Spülmenge einstellbar
- Bei Werkseinstellung sofortiges
  Nachspülen möglich
- Wasseranschluss hinten/oben
  in der Mitte
- Verbindungsschlauch zum Eckventil
  werkzeuglos verschraubbar
- Drückerstangen schallgedämmt,
  werkzeuglose Schnelleinstellung
- 2-Mengen-Spülung
- 1-Mengen-Spülung
- Spül-Stopp-Spülung
je nach Betätigungsplatte
- Befestigungsplatten für Stütz-
  und Haltegriffe aus Furnierholz,
  wasserfest verleimt, höhenverstellbar
Lieferumfang
- Universeller Wasseranschluss
  R 1/2" mit integriertem Eckventil
  und Handrad
- Schutzstopfen
- 2 Gewindestangen M12 für
  Keramikbefestigung
- PE Anschlussgarnitur, D 90 mm
- PE Wand-WC-Bogen, D 90 mm
- PE Übergangsstück, D 90/110 mm
- Bausatz für Vorwandmontage
- Befestigungsmaterial

Liefern und Montieren
Menge: 1,000 Stck

**04.0031 WC- Betätigungsplatte**
WC-Betätigungsplatte
für 2-Mengen-Spülung
Einsatzbereich
- Für 2-Mengen-Spülung
- UP-Spülkasten
Eigenschaften
- Drückerstangen schallgedämmt
- werkzeuglose Schnelleinstellung
Lieferumfang
- Befestigungsrahmen
- Drückerstange
- 2 Distanzbolzen
Farbe: Standard-RAL-Ton nach Wahl des Bauherrn

Liefern und Montieren
Menge: 5,000 Stck

*Hinweis: Urinal und Zubehör*

**04.0032 Urinal - Abgänge hinten**
Urinal, EN 13407 CL1 - I - 1C
aus Sanitärporzellan
mit verdeckter Befestigung
Zugelassen für 1 Liter Spülvolumen
ca. Größe: Breite: 360 mm, Ausladung: 370 mm
Zulauf: von hinten
Abgang: nach hinten
Farbe: weiß
inkl. Befestigung
inkl. Schallschutzset

Liefern und Montieren
Menge: 2,000 Stck

**04.0033 Betätigungsplatte für Urinal (Infrarot)**
Betätigungsplatte für Urinal (Infrarot)
Einsatzbereich
. Zur berührungslosen Spülauslösung von Urinalen
. Zum Einbau in Urinal-Installationselemente mit Betätigung von vorne
. Zur konventionellen Montage im Nass-und Trockenbau

Eigenschaften
- IR-Distanzerkennung
- Intervallspülung einstellbar
- Dynamische Spülzeitanpassung
- Funktion zum Befüllen des Siphons
- Einstellbar auf Betrieb mit Deckelurinal
- Vorspülung einstellbar
- Spülzeit manuell einstellbar
- Einmalige Spülung nach Aktivierung der Stromzufuhr
- Ventilschließfunktion bei Stromausfall
- Funktionen einstellbar und abfragbar
- Abdeckplatte mit Sicherungsriegel
- Netzteil mit LED-Anzeige

Lieferumfang
- Abdeckplatte mit IR-Fenster
- Infrarotsteuerung, vormontiert auf Befestigungsrahmen
- Netzteil
- Magnetventil
- Befestigungsmaterial
- Montageanleitung
- Bedienungsanleitung
Farbe: Standard-RAL-Ton nach Wahl des Bauherrn

Liefern und Montieren
Menge: 2,000 Stck

**04.0034 Urinal- Absaugsiphon**
Urinal- Absaugsiphon
Einsatzbereich
- Für Anschluss an Urinal
- Für Urinal mit Abgang nach hinten
- Für Urinale mit Spülmenge 1-4 l

Eigenschaften
- Abgangsrohr waagrecht
- DN 50

Liefern und Montieren
Menge: 2,000 Stck

**04.0035 Montageelement (Trockenbau) Urinal 1120-1300mm**
Montageelement (Trockenbau) Urinal 1120-1300mm
Einsatzbereich
- Zum Einbau in teilhohe oder raumhohe Vorwandinstallation
- Zum Einbau in raumhohe Installationswand
- Geeignet für Fußbodenaufbau 0-20 cm, Urinalsteuerungen berührungslos oder
pneumatisch

Eigenschaften
- Trockenbauelement
- Selbsttragend
- Rahmen pulverbeschichtet,
- Rahmen mit Löchern D 9 mm für Befestigung im Holzständerbau
- Befestigung für Urinal mit Gewindestange M8, in Höhe und Abstand verstellbar
- Fußstützen mit cm-Raster-Markierung, rutschsicher, höhenverstellbar, verzinkt
- Fußplatte drehbar, für den Einbau in UW50 und UW75 Profile
- Traversen mit Mittenmarkierung, werkzeuglos verstellbar
- Kein Stagnationswasser durch Führung für Spülschlauch
- Befestigung für Einlauf D32 mm höhenverstellbar
- Befestigung für Abgangsbogen schallgedämmt und höhenverstellbar
- Absperrventil mit Drossel vormontiert
- Wasseranschluss rechts
- Wasseranschluss werkzeuglos montierbar
- Revisionsöffnung 10,5 x 10,5 cm
- Bauschutz für Serviceöffnung werkzeuglos ablängbar

Lieferumfang
- Einbaukasten inkl. Filter, Absperr- und Drosselschraube, Elektroanschlussklemme
- Universeller Wasseranschlusswinkel R1/2"
- Bauschutz mit Deckel
- Urinal-Anschlussgarnitur
- Flexible Spülverbindung zum Einlauf
- PE Abgangsbogen D50/63 mm
- Gummidichtung D57/50 mm
- 2 Gewindestangen M8 für Urinalbefestigung
- Spülventil
- Befestigungsmaterial inkl. Bausatz für Vorwandinstallation

Liefern und Montieren
Menge: 2,000 Stck

*Hinweis: barrierefreie Duschen und Zubehör*

**04.0036 Duschpaneel/Einzelduschelement Gehäuse Alu eloxiert Thermostatbatterie elektron. Steuerung elektromechanisch Zwangsspülung**
Vorgefertigtes Duschpaneel/Einzelduschelement, für Wandaufbau, Anschlüsse verdeckt, mit Aufhängevorrichtung, mit Gehäuse aus eloxiertem Aluminium, mit thermischer Desinfektions-Funktion, Energieversorgung über Netzanschluss, mit Thermostatbatterie mit Absperrung und elektronischer Steuerung, elektromechanisch gesteuert, Auslösung durch Berührung, netzabhängig, Steuerelektronik integriert mit Programmwahl, Wasserlaufzeit unterbrechbar, einstellbar, mit Duschkopf, Durchfluss 0,15 I/s, mit Anschlussschläuchen, mit Vorabsperrung, mit Zwangsspülung zur Vermeidung von Stagnation.

Einschl. notwendiger Bauteile für den elektrischen Anschluss.
Anschluss erfolgt von hinten

angebotenes
Fabrikat: '.........'
Typ: '.........'

Liefern und Montieren
Menge: 1,000 Stck

**04.0037 Ablage für v.g. Duschpaneel**
Ablage für v.g. Duschpaneel

Ablageschale für Duschpaneele (Aluminium) zur nachträglichen Montage.

Lieferumfang:
- Befestigungsmaterial
- Ablageschale

Technische Daten
- Werkstoff: Aluminium
- Oberfläche: Aluminium eloxiert

Liefern und Montieren
Menge: 1,000 Stck

**04.0038 UP-Netzteil für 1-12 CVD-Touch/IR Sensor Elektronik**
UP-Netzteil für 1-12 CVD-Touch/IR Sensor Elektronik

Unterputz-Netzteil 9 VDC, 100 - 240 VAC, 50 - 60 Hz
Zur Spannungsversorgung von 1 - 12 CVD-Touch- und/oder Infrarot-Sensor Elektroniken.

Lieferumfang:
- UP-Netzteil
- Adapterkabel

Technische Daten:
- Input: 100 - 240 VAC, 50 - 60 Hz
- Output: 9 VDC, 0,66 A

Liefern und Montieren
Menge: 1,000 Stck

**04.0039 Einhebel-Brausemischer Aufputz mit extra langem Comfortgriff 12,1 cm**
Einhebel-Brausemischer Aufputz mit extra langem Comfortgriff 12,1 cm
Produkteigenschaften:
- größere Bedruckung für eindeutige Lesbarkeit
- mit Comfortgriff
- 1 Verbraucher
- Stichmaß: 150 ± 12 mm
- maximale Durchflussmenge bei 3 bar: 28 l/min
- Durchfluss Handbrause 17
- Keramikmischsystem
- Temperaturbegrenzung einstellbar
- Rückflussverhinderer
- mit Schalldämpfer
- Schlauchanschluss DN15
- Anschlussgröße: DN15
- Geräuschgruppe: I
- Durchflussklasse: A
- Anschlussart: S-Anschlüsse Focus

Farbe/Oberfläche: Chrom

Ausladung gesamt: 193
Höhe gesamt: 206 mm

Durchflussklasse: A
Liefern und Montieren
Menge: 1,000 Stck

**04.0040 Klappsitz für Dusche, Wandmontage**
Eigenschaften Klappsitz:
- Konstruktion aus Stangen und Sitzelementen dient zum sicheren Sitzen im Duschbereich- mit platzsparend hochklappbarer Sitzfläche
- Montage an der Wand mit wandspezifischem Befestigungsmaterial
- Dichtband und Dichtronden zur Abdichtung der Befestigungspunkte nach DIN 18534 sind im Lieferumfang  enthalten
- verdeckte Befestigung
- getestet bis 200 kg bei Verwendung mit zugelassenem Befestigungsmaterial
- empfohlenes maximales Gewicht des Anwenders: 150 kg
- 478 mm breit, 428 mm tief
- Sitzelemente 60 mm breit
- aus hochglänzendem Polyamid Reinweiß
- mit korrosionsgeschütztem Stahlkern
- Wandplatten aus Polyamid mit integriertem Stahlkern

Liefern und Montieren
Menge: 1,000 Stck

*Hinweis: Verfugen Einrichtungsgegenstände*

**04.0041 Verfugen Einrichtungsgegenstände, WT Breite: bis 65 cm**
Verfugen Einrichtungsgegenstände
Objekt: Waschtisch bis Breite 55 cm
Verfugen mit Silikon,
Farbe: RAL-Ton nach Wahl des AG
Menge: 4,000 Stck

**04.0042 Verfugen Einrichtungsgegenstände, WC**
Verfugen Einrichtungsgegenstände
Objekt: WC
Verfugen mit Silikon,
Farbe: RAL-Ton nach Wahl des AG
Menge: 5,000 Stck

**04.0043 Verfugen Einrichtungsgegenstände, Urinal**
Verfugen Einrichtungsgegenstände
Objekt: Urinal
Verfugen mit Silikon,
Farbe: RAL-Ton nach Wahl des AG
Menge: 2,000 Stck

*Hinweis: Bemusterung*

**04.0044 Bemusterung Sanitärobjekte**
*** Pauschalposition
Bemusterung Sanitärobjekte und Ausstattung
Die angebotenen wesentlichen Sanitärobjekte und Ausstattungsgegenstände dieses Titels sind dem Bauherrn und dem Nutzer im Rahmen eines Termin mittels Produktinformation (Porzellan o.ä.) bzw. im Original (Armaturen o.ä.) vorzustellen.
Die Vorbereitung der Bemusterung ist einzukalkulieren.

Hinweis:
Für diesen Ortstermin ist ein Umfang von ca. 4 Stunden einzukalkulieren.
Menge: 1,000 Psch

*Hinweis: Anschlussarbeiten Kücheneinrichtungsgegenstände:*
Anschlussarbeiten Kücheneinrichtungsgegenstände:
Die Küchen-Einrichtungsgegenstände werden durch den Küchenbauer/Nutzer montiert.
Nur der Anschluss an das Kalt- und Warmwassernetz und an das Schmutzwasserleitungsnetz ist in die nachfolgenden Positionen einzukalkulieren.
Die Abstimmung und Koordination mit dem Gewerk Küchentechnik ist ebenfalls zu berücksichtigen.
Das Anschlussmaterial ist separat ausgeschrieben.

**04.0045 Anschluss an zwei bauseits montierte Spülbecken**
*** Pauschalposition
Anschluss an bauseits montierte Spülbecken mit Abtropffläche.
Menge: 1,000 Psch

**04.0046 Anschluss an eine bauseits montierte Spülmaschine**
*** Pauschalposition
Menge: 2,000 Psch

*Hinweis: Vorwandsystem*

*Hinweis: Vorbeschrieb Vorwandsystem*
Vorbeschrieb Vorwandsystem

Das beschrieben Vorwandsystem ist ein Installationssystem in Trockenbauweise und erfüllt in Zusammenarbeite mit fachgerechten Brandschutzdurchführungen die bauordnungsrechtlichen
Anforderungen an den baulichen Brand-, Schall- und
Feuchteschutz und die Statik.

Schallschutz
1. erfüllt den Standard Schallschutz
für den fremden schutzbedürftigen Bereich
(Diagonal darunter liegender Raum) nach DIN 4109
mit einem Installationsgeräuschpegel von
17 bis 18 dB(A)
2. erfüllt die Erhöhten Anforderungen für den
fremden schutzbedürftigen Bereich
(diagonal darunter liegender Raum) nach DIN 4109,
Beiblatt 2 mit einem Installationsgeräuschpegel von
17 bis 18 dB(A) und nach VDI 4100:2007-08 mit einem
Installationsgeräuschpegel mit Betätigungsgeräuschen
von 20 bis 23 dB(A)
3. erfüllt teilweise die erhöhten Anforderungen im
angrenzenden Raum des eigenen schutzbedürftigen
Bereiches als Vorwand nach VDI 4100:2007-08 mit einem
Installationsgeräuschpegel mit Betätigungsgeräuschen
von 30 dB(A)

Statik
Das System erfüllt mit der
dazugehörigen Systembeplankung und den Montageelementen
die Anforderungen nach DIN 4103 und die nach VDI 6000
Blatt 1, Abschnitt 8 geforderten Werte für
aufzunehmende Gewichtsbelastungen
für Wand- WC und Bidet von 4000 N (400 kg),
für Waschtisch und Urinal von 1500 N (150 kg)
und für Stütz- und Haltegriffe von 1000 N (100 kg).

Geeignet für Einbaubereich 1 (Bereiche mit geringer
Menschenansammlung) und Einbaubereich 2 (Bereiche mit
großer Menschenansammlung) gemäß DIN 4103-1:2015-06

Feuchtigkeitsschutz
Das System erfüllt mit der
dazugehörigen Systembeplankung die
bauordnungsrechtlichen Anforderungen nach § 13 der
Musterbaurodnung (MBO). Für die
Wassereinwirkungsklassen W2-I und W3-I nach DIN 18534-1
ist die Verwendnung der zementgebundenen mineralischen
Bauplatte Geberit Aquapaneel Pro notwendig.
Maßgebend für den Feuchtigkeitsschutz in diesem Bereich
ist die richtige Wandabdichtung.
Dabei sind nur Flächenabdichtsysteme mit Verwendbarkeitsnachweis (AbP) möglich.

Das Installationssystem besteht aus nicht
vormontierten Einzelbauteilen für das Tragsystem,
Montageelementen und der Systembeplankung:

Tragsystem
Im Wesentlichen bestehend aus vollsymmetrischen
verzinkten Stahlprofilen (3,2 x 3,2 cm),
Montagewinkeln, Verbindungsstücken und metallischen
handverschließbaren Profilverbindern.

Montageelemente
Vormontierte Montageelemente zur Aufnahme von
Sanitärausstattungsgegenständen. Die Montageelemente
sind zur Aufnahme wandhängender Konsollasten bei WC,
Bidet, WT und Urinal geeignet. Für den barrierefreien
Bereich der Sanitäranlagen gibt es spezielle
Montageelemente, die Konsollasten bis zu 100 kg
aufnehmen können.

Systembeplankung
Bestehend aus 1,8 cm starken einlagigen
Gipskartonpaneel für den bauaufsichtlich nicht
geregelten Bereich für geringe und mäßige
Feuchtigkeitsbeanspruchung (Beanspruchungsklassen 0
und A01) oder 1,8 cm starken
zementebundene Kalziumsilikatpaneel für
den bauaufsichtlich geregelten Bereich für hohe
Feuchtigkeitsbeanspruchung nach Bauregelliste A Teil 2
(Beanspruchungsklasse A1) zur Herstellung einer
verfliesungsfähigen Oberfläche nach Qualitätsstufe Q1.
Die Systembeplankung ist einlagig mit selbstbohrenden
Paneelschrauben vertikal ausgerichtet aufzubringen
(einschließlich aller Ausschnitte und Bohrungen für
die Sanitärausstattungsgegenstände mit Dichtungs- und
Schallschutzelementen). Die Bauwerksanschlüsse sind
mit Fugenband für den Schallschutz an gefliesten oder
geputzten Oberflächen und Leichtbauwänden auszuführen.

Verarbeitung
Die Verarbeitung und Montage ist nach den aktuellsten
herstellerspezifischen Vorschriften der technischen
Unterlagen und den Montageanleitungen sowie der
Einhaltung einschlägiger Normen durchzuführen.
Die Systemgrenzen sind bei der Erstellung zu beachten.

Zusätzliche Leistungen sind:
(Zutreffendes bitte ankreuzen)

Schalldämmmaßnahmen nach den Angaben der
Technischen Informationen
Erstellung einer streichfertigen und/oder
tapezierfertigen Oberfläche nach Qualitätsstufe Q 1,Q 2, Q 3 oder Q 4

*Hinweis: Installationswände*

**04.0047 Installationswand (raumhoch) WC Herren**
Installationswand (raumhoch) doppelseitig als beidseitige Wand
in Brandschutzausführung F30.
Zur Erstellung einer tragfaehigen Installationswand aus nicht vormontierten Einzelbauteilen, einschliesslich verfliesungsfaehiger Oberflaeche.

Entsprechend der Schallschutzpruefung
mit Trennstreifen und Korkplatten.

Beplankung mit Systempaneelen

einschließlich der notwendigen Trockenbau-Montageelemente fuer folgende
Einrichtungsgegenstaende oder Armaturen:

  3,0  Stk.  Wand-WC - UP-Spülkasten, Bet. vorne
  Montageelement, 114 cm
  3,0  Stk.  Montageplatte frei konfigurierbar
  Montageplatte

Installationswandhoehe: 294 cm (inkl.Fubo: ca. 19,0cm)
Installationswandbreite: 254,0cm
Installationswandtiefe: 28,0cm

Fabrikat wie in Vorschrieb Vorwandsystem benannt.

Liefern und Montieren
Menge: 1,000 Stck

**04.0048 Installationswand (raumhoch) Vorwand Vorraum WC Herren**
Installationswand (raumhoch) doppelseitig als beidseitige Wand
in Brandschutzausführung F30.
Zur Erstellung einer tragfaehigen Installationswand aus nicht vormontierten Einzelbauteilen, einschliesslich verfliesungsfaehiger Oberflaeche.

Entsprechend der Schallschutzpruefung
mit Trennstreifen und Korkplatten.

Beplankung mit Systempaneel.

einschließlich der Trockenbau-Montageelemente fuer folgende
Einrichtungsgegenstaende oder Armaturen:

  2,0  Stk.  Waschtisch für Standarmatur
  Montageelement
  2,0  Stk.  Montageplatte frei konfigurierbar
  Montageplatte

Installationswandhoehe: 294 cm (inkl.Fubo: ca. 19,0cm)
Installationswandbreite: 172,0cm
Installationswandtiefe: 22,0cm

Fabrikat wie in Vorschrieb Vorwandsystem benannt.

Liefern und Montieren
Menge: 1,000 Stck

**04.0049 Installationswand (raumhoch) WC Herren/WC Damen**
Installationswand (raumhoch) doppelseitig als beidseitige Wand.
Zur Erstellung einer tragfaehigen Installationswand aus nicht vormontierten Einzelbauteilen, einschliesslich verfliesungsfaehiger Oberflaeche.

Entsprechend der Schallschutzpruefung
mit Trennstreifen und Korkplatten.

Beplankung mit Systempaneelen

einschließlich der notwendigen Trockenbau-Montageelemente fuer folgende
Einrichtungsgegenstaende oder Armaturen:

  1,0  Stk.  Wand-WC - UP-Spülkasten, Bet. vorne
  Montageelement, 114 cm
  1,0  Stk.  Waschtisch für Standarmatur
  Montageelement
  2,0  Stk.  Montageplatte vertikal
  Verstärkung Montageplatte 31 x  58 cm
  2,0  Stk.  Urinal mit UP-Auslösung, von vorne
  Urinal verdeckte Steuerung (VS),
  min. 130 cm
  2,0  Stk.  Montageplatte frei konfigurierbar
  Montageplatte

Installationswandhoehe: 294 cm (inkl.Fubo: ca. 19,0cm)
Installationswandbreite: 254,0cm
Installationswandtiefe: 30,0cm

Fabrikat wie in Vorschrieb Vorwandsystem benannt.

Liefern und Montieren
Menge: 1,000 Stck

**04.0050 Installationswand (raumhoch) barrierefreies Bad**
Installationswand (raumhoch)
an einer Massivwand beidseitig frei
Zur Erstellung einer tragfaehigen Installationswand aus nicht vormontierten Einzelbauteilen, einschliesslich verfliesungsfaehiger Oberflaeche.

Entsprechend der Schallschutzpruefung
mit Trennstreifen und Korkplatten.

Beplankung mit Systempaneel

einschließlich der Trockenbau-Montageelemente fuer folgende
Einrichtungsgegenstaende oder Armaturen:

  1,0  Stk.  Duschrinne/Bodenablauf für AP-Armatur
  Armaturenplatte
  1,0  Stk. barrierefreier Waschtisch für Standarmatur
  Montageelement
  1,0  Stk.  barrierefreies Wand-WC - UP-Spülkasten, Bet. vorne
  Montageelement,
  4,0  Stk.  Montageplatte frei konfigurierbar
  Montageplatte
 2,0  Stk.  AP-Armatur für Spülmaschine

Installationswandhoehe: 294 cm (inkl.Fubo: ca. 19,0cm)
Installationswandbreite: 439,0cm
Installationswandtiefe: 30,0cm

Fabrikat wie in Vorschrieb Vorwandsystem benannt.

Liefern und Montieren
Menge: 1,000 Stck

*Hinweis: Trinkwassersteuerung*

**04.0051 PT 1000 Temperaturanlegefühler**
Temperatur-Anlegefühler PT 1000

Temperatur-Anlegefühler zum Einsatz im
Wassermangement-System

Lieferumfang:

- PT 1000 Temperaturfühler mit Kabel
- Verstellbare Rohrschelle

Einsatzbereich / technische Daten:
- PT 1000 Temperaturfühler zum Anschluss
an Bus-Extender Kabel oder Wassermanagement-System
 3000 mm Kabellänge, 2 x 0,14 mm²
- Rohrschellendurchmesser max. 110 mm

Liefern und Montieren
Menge: 2,000 Stck

**04.0052 Bus-Systemkabel**
Systemkabel - A3000 open zur Verbindung von AQUA 3000 open Armaturen/System-Elektronikmodulen.
Wasserdichte Ausführung, nur für die Verlegung im Leerrohr. Für Spannungsversorgung und Kommunikation, 24 V DC.

Typ Liv2YY 2 x 2 x 0,75 mm2
Temperaturbereich -30 °C bis +80 °C
Länge 100 m / Ring

Hinweis 1: Pro ECC-Funktionscontroller maximal 200 m Kabel und 32 Armaturen/System-Elektronikmodule anschließen.

Hinweis 2:
Das Bus-Modul wird im Bereich der Waschbecken in der Trockenbauwand oder im Abhangdeckenbereich eingebaut. An diesem Modul werden ggf. die Magnetventile und/oder die Temperaturfühler angeschlossen.

HINWEIS:
Nur liefern,
Montage Bauseits
Menge: 2,000 Stck

**04.0053 Anschlusswiderstand**
Abschlusswiderstand - A3000 open zum beidseitigen Endanschluss an das Systemkabel zur Sicherstellung der Datenkommunikation.

Hinweis 1:
Der Abschlusswiderstand wird in der Technikzentrale in unmittelbarer Nähe zur Bedienbox installiert.

Liefern und Montieren
Menge: 1,000 Stck

**04.0054 Wassermanagment Server**
Wassermanagement Server
Zentrale Rechnereinheit zur Errichtung
eines Wassermanagement-Systems und
Steuerung für die wassersparende
Trinkwasserhygiene. Zugriff mittels PC,
mobilem Endgerät via Web-App oder
Gebäudeleittechnik. - Vernetzung von
bis zu 64 Teilnehmern (z.B. Armaturen)
via Kabel oder Funk (Meshwerk). -
Teilnehmer zentral individuell
parametrierbar. - Zentralgesteuerte
Stagnationsspülung (gleichzeitig). - In
festen Intervallen und zu festen
Terminen. - Bei Über-/Unterschreiten
einer Temperatur. - Ausgelöst per
externem Signal (GLT, Schalter, etc.).

Lieferumfang
- Wassermanagement nServer
- Integrierte SD-Karte
- LAN-Schnittstelle
- WLAN Modul
- 4 Eingänge
- 4 Ausgänge
- Software: Linux Betriebssystem,

Wassermanagement-Software, Web-App

Technische Daten

- Programmierbare Parameter
- Benutzerrechteverwaltung
- Reinigungsstopp
- Stagnationsspülung
- Thermische Desinfektion
- Verwaltung der Leckageschutz-Armatur
- Protokollierung aller Systemdaten
- Zugelassen gemäß: DIN EN 61000-6-

2:2005, DIN EN 61000-6-3:2006 +
A1:2010, DIN EN 61000-6-3:2007 +
A1:2011, DIN EN 61000-4-2:2009, EN
300328, EN 301 489-1, EN 301 489-17,
DIN EN 60950-1:2006 / A12:2011

Empfehlung
Es kann mit geringem Aufwand zu einem
cloudbasierten System
erweitert werden und bietet damit
höhere Übersichtlichkeit, Effektivität
und Wirtschaftlichkeit der
Installation. Grafische Auswertung
folgender Daten und damit
übersichtlicherer Betrieb

Es bietet folgende Vorteile:

- Für jeden die passende Ansicht:
- Liegenschaft
- Gebäude
- Wassermanagement-System
- Stagnationsspülungen
- Thermische Desinfektionen
- Systemmeldungen
- Temperaturverläufe
- Darstellung häufig und selten

genutzter Armaturen

- Wassermengen (rechnerisch ermittelt)
- Batterieladezustände
- Fernzugriff auf den Server
mit Kennwort

Montagehinweis

- Klemmleiste und Hutschiene bauseits.

- Zur Montage auf bauseitiger

Hutschiene 35 mm (nach EN 60715).

angebotenes
Fabrikat: '.........'
Typ: '.........'

Hinweis 1:
 An jedem freien Systemkabelende wird ein Abschlusswiderstand benötigt (separates Zubehör).

Hinweis 2:
Der Server wird in den bauseitigen MSR-Schaltschrank integriert und mit der übergeordneten GLT vernetzt.

Liefern und Montieren
Menge: 1,000 Stck

**04.0055 Bedienbox**
Bedienbox für digitale Ein- und Ausgänge des vorher genannten Wassermanagement-Servers. Auslösung und Anzeige mittels Taster, Schalter und LEDs. Gehäuse für Aufputzmontage aus Kunststoff, mit Anschlusskabel und Schlüsseln, 24 V DC.

Liefern und Montieren
Menge: 1,000 Stck

**04.0056 Gateway BACnet IP/MSTP für v.g. Server**
Gateway BACnet IP/MSTP für v.g. Server
200 Datenpunkte
Zur einfachen Integration des
Wassermanagement-Systems SWS in eine
Gebäudeleittechnik/-automatisation.

Übersetzung des SWS-Protokolls in das Bus-Protokoll BACnet IP/MSTP.

Datenpunkte frei wählbar
- nachträgliches Upgrade bis max. 2500
  Datenpunkte ohne Hardwaretausch möglich.
Konfigurationszugriff ausschließlich über individuelles Passwort.

Lieferumfang:
- Gateway mit Webinterface
- ARM9-Prozessor
- Statusanzeige über LEDs
- Vorinstallierte Sprachpakete Deutsch und Englisch
- Schnittstellen RS485 / COM1
- LAN-Schnittstelle RJ-45 mit
  Übertragungsgeschwindigkeit 10/100 Mbit/s
- Robustes Metallgehäuse für Hutschienenmontage

Einsatzbereich / technische Daten:
Spannungsversorgung: 12 - 24 V (DC o.AC)
Abmessungen: 31 x 100 x 70 mm

Hinweis 1:
Das Gateway wird in den bauseitigen MSR-Schaltschrank integriert und mit der übergeordneten GLT vernetzt.
Die gemeinsame Einrichtung und Inbetriebnahme ist einzukalkulieren.

Hinweis 2:
Das Gateway wird nur geliefert. Der Einbau erfolgt durch die MSR-Firma.

Hinweis 3:
Da dieses Produkt in allen Gebäuden des Betreibers grundsätzlich eingesetzt wird, muss aus Gründen einer zweckmäßigen einheitlichen Wartung und eines möglichst geringen Aufwandes für die Ersatzteilvorhaltung zwingend dieses Fabrikat angeboten werden.

Nur Lieferung,
Montage bauseits
Menge: 1,000 Stck

**04.0057 Systemprogrammierung**
Systemprogrammierung
aller Entnahmestellen wie beschrieben inkl. Ersteinweisung, wie folgt:

Waschtischarmaturen
Duscharmatur
Urinale
Dusche

Die Systemprogrammierung erfolgt ausschließlich gemäß
Vorgabe der Planung nach kompletter Fertigstellung der Trinkwasseranlage.
Menge: 1,000 Stck

**04.0058 Konfiguration/Projektierung Gateway**
Konfiguration/Projektierung Gateway

Anhand der Kundenanforderungen werden die Datenpunkte des Wassermanagement Servers in Konfigurationsdateien gespeichert, um die Kommunikation im gewünschten Protokoll über das Gateway zu gewährleisten.

Lieferumfang:
- Konfiguration des Gateways nach Kundenvorgaben.
- Erstellung von 2 Datenpunktlisten und 1 Dispatch
  (erforderlich zur Inbetriebnahme).
Menge: 1,000 Stck

**04.0059 Inbetriebnahme Trinkwassersteuerung**
Objektspezifische Parametrierung eines AQUA 3000 open Systems durch den Kundendienst, inklusive Programmüberprüfung, Reichweiteneinstellung, Parametrierung von Spül- und Nachlaufzeiten, Anpassung der Hygienespülung und Überprüfung mit Abgleichung der Parameter für die thermische Desinfektion mit Funktionstest.

Bitte beachten Sie, dass die Parametrierung nur bei betriebsbereiten Anlagen durchgeführt werden kann
- installierter Wasseranschluss mit vorhandenem Warmwasser
- komplette Verkabelung
- installierter Stromanschluss.
Menge: 1,000 Stck

**04.0060 Strangspülmodul**
Strangspülmodul für die zeitgesteuerte oder manuelle Systemspülung von zwei Wasserleitungen, zur Wandmontage. Zwei Armaturengruppen jeweils mit absperrbarer Wassermengenregulierung, T-Stück für die Montage eines bauseitigen Probenentnahmeventils, Magnetventil DN 15, Sieb und Laminarstrahlregler. Mit wasserdichtem Elektronikmodul und Elektro-T-Verteiler. Abwassergarnitur mit Einlauftrichter, einstellbarer Füllstandssensor zum Überlaufschutz und Ablauf DN 50 nach unten für bauseitigen Siphon. Montiert im Gehäuse aus Kunststoff (ABS), Farbton Lichtgrau, Türanschlag links, verschließbar mittels Dreikantschlüssel. Wasser- und Elektroanschluss von oben, außerhalb des Gehäuses. Strangspülungen nacheinander, maximale Wassertemperatur 70 °C. Mit Möglichkeit der Einbindung in das AQUA 3000 open Wassermanagementsystem sowie Parametrierung, Statistikaufzeichnungen und Kommunikation über ECC-Funktionscontroller.

Gehäuseabmessungen 300 x 400 x 170 mm (B x H x T)
Mindestfließdruck 1,0 bar
Volumenstrom 10 l/min pro Strang bei 3 bar Fließdruck
Anschlussspannung 24 V DC
Leistungsaufnahme gesamt 2,5 W
Kommunikation Ethernet über ECC-Funktionscontroller
Intervallzeit (Voreinstellung) 24 Stunden Spülzeit
(Voreinstellung) 3 Minuten

Liefern und Montieren
Menge: 1,000 Stck

### Titel 05 Frischwasserstation

*Hinweis: Frischwassersystem*

**05.0001 Frischwasserstations-Kaskade**
Frischwasserstations-Kaskade
Frischwasserstation als Kaskade zur hygienischen Warmwasserbereitung im Durchfluss.
2 Einzelstationen, bestehend je aus:
trinkwasserseitig universell einsetzbarer, edelstahlgelöteter Plattenwärmetauscher aus Edelstahl mit spezieller Oberflächenstruktur für eine effiziente Wärmeübertragung und geringeren Druckverlust,
Ladepumpe ( Hocheffizienzausführung mit Drehzahlregelung über PWM-Sig-
nal), Regelmodul anschlussfertig
verdrahtet, Schwerkraftbremse primärseitig, Vorlauftemperaturfühler, Warmwassertemperaturfühler und Volumenstromsensor mit Temperaturfühler im Kaltwasser.
3 KFE-Hähne zur Entleerung und Reinigung
sowie 4 Kugelhähne als Absperrung. Wärmeschutz aus EPP.
Inklusive 2 Ventile zur Kaskadierung zum
Einbau in den Kaltwasserstrang der Station.
Zur Wandmontage inkl. Wandhalter. Für
freistehende Montage ist ein Montageständer und Erweiterungssatz als Zubehör
erhältlich.
-
Weiteres Zubehör:
Verrohrungs-Set für 2er Kaskade
-
Die Frischwasserstation ist mit einem
eigenen Regelmodul zur Steuerung der La-
de- und Zirkulationspumpe ausgestattet.
Die Durchflussmessung erfolgt über einen
vormontierten Volumenstromsensor, berührungs- und verschleißfrei. Die Warmwasseraustrittstemperatur wird über die
Drehzahl der Ladepumpe geregelt. Die Be-
dienung erfolgt über die zusätzlich notwendigen Bedieneinheiten (autarke Regelung) oder
(Regelsystem). Weiterhin kann
der Regler ein zusätzliches Umschaltventil für eine temperaturabhängige Rücklaufeinspeisung auf der Primärseite ansteuern.
Zirkulationspumpenregelung wahlweise
zeit- oder impulsgesteuert. Mit Sammelstörmeldeausgang 230 V und thermischer
Desinfektion.
Die Frischwasserstation kann auch als
Vorwärm-Frischwasserstation eingesetzt werden.
----------------------------------------
Anschlüsse:  ca. DN 25 (Rp 1)
Abmessungen
  Höhe:  max. 895 mm
  Höhe mit Anschlüssen: max. 952 mm
  Breite:  max. 450 mm
  Gesamtbreite der 2 Stationen:  max. 975 mm
  Tiefe:  max. 285 mm
Betriebsverhältnisse:
- Heizwasser
  Max. Betriebstemperatur:  95 C
  Max. Betriebsüberdruck:  10 bar
- Warmwasser
  Max. Betriebstemperatur:  80 C
  Max. Betriebsüberdruck:  10 bar
-
Zapfleistung:  mind. 80 l/min
  bei primärseitig:  70/23 C
  bei sekundärseitig:  10/60 C
-
NL-Zahl (gemäß DIN 4708):  55
Gewicht:  max. 54 kg

Angebotenes

Fabrikat: '.........'

Typ: '.........'

Liefern und Montieren
Menge: 1,000 Stck

**05.0002 Bedieneinheit für vorherige Frischwasserstation**
Bedieneinheit für vorherige Frischwasserstation
Beschreibung:
- Bedieneinheit wahlweise zur Regelung einer autarken, von
  der Kesselregelung unabhängigen Solaranlage, Pufferumladung oder Frischwasserstationen
- Kombination mit Solarmodul,
  , Solarstation, oder Frischwasserstation
- Einfache Bedienung und Inbetriebnahme
  durch großes, grafikfähiges und hinterleuchtetes Display, Bedieneinheit
  im Wohnraum installierbar
-
Funktionen in Verbindung mit Solarmodul:
- Autarke Regelung einer Solaranlage zur
  Warmwasserbereitung
- Ansteuerung von Hocheffizienzpumpen
  mit PWM-Signal
- Grafische Anzeige über Bedieneinheit
- Funktionsumfang, Bedienkonzept u. Displayanzeigen identisch mit Solarmodul
- Aufzeichnung Solarertrag (kWh), Er-
  tragserfassung wahlweise ohne Zubehör
  (rechnerisch) oder mit Zubehör WMZ
- Funktionskontrolle Solar, z.B. zur Er-
  kennung Solarpumpe defekt oder Luft im
  Solarsystem
- High-flow-/Low-flow-System für optimierte Beladung von Thermosiphonspeichern (Double-Match-Flow)
- Diverse Zusatzfunktionen abhängig von
  der Hydraulik wählbar, z.B. Speicherbeladung über externen Wärmetauscher
-

Funktionen in Verbindung mit Frischwasserstation:
- Einstellung der Warmwasser-Temperatur
  und eines Zeitprogramms für die Zirkulation
- Anzeige von aktuellen Fühlermesswerten
-
Funktionen in Verbindung mit Frischwasserstation:
- Regelung von einzelnen Frischwasserstationen und Kaskaden (bis 4 Stationen)
- Einstellung der Warmwasser-Temperatur
  und eines Zeitprogramms für die Zirkulation
- Anzeige von aktuellen Fühlermesswerten
- Ansteuerung einer Zirkulationspumpe
  (wahlweise zeit- oder impulsgesteuert)
- Ansteuerung eines Stellmotors mit 3-
  Wege-Mischer zur temperaturabhängigen
  Rücklaufeinspeisung in den Pufferspeicher
- Störmeldung und Warmhaltung
- Regelung eines Systems, in dem die
  Frischwasserstation oder -kaskade zur
  Vorwärmung eingesetzt wird

Lieferumfang:
- Bedieneinheit (1x)
- Wandhalter, Montagematerial
- Technische Unterlagen
-
Abmessungen B/H/T:  max. 150/90/32 mm

Liefern und Montieren
Menge: 1,000 Stck

**05.0003 Verrohrung 2er Kaskade**
Verrohrung 2er Kaskade
Verrohrungssatz für 2er Frischwasserkaskade. Verrohrungssatz inkl. Wärmeschutz zur einfachen und schnellen Verbindung
der Einzelstationen einer Frischwasserkaskade.
Anschlüsse:  DN 40 (G 1 1/2)

Liefern und Montieren
Menge: 1,000 Stck

**05.0004 Montageständer für Gerät/Station**
Montageständer für Gerät/Station

Montageständer für die Montage der vorh. genannten Frischwasserstation auf dem Fussboden, bestehend aus 2 L-Ständern und
Querträger, Schrauben.
Max. Gewichtsbelastung pro Ständer und
pro Erweiterung je 80 kg.

Liefern und Montieren
Menge: 1,000 Stck

**05.0005 Erweiterungsset für Montageständer**
Erweiterungsset f.Montageständer
für Kaskaden
Erweiterungssatz für Montageständer, bestehend aus L-Ständer und Querträger,
Schrauben.
Max. Gewichtsbelastung pro Ständer und
pro Erweiterung je 80 kg.

Liefern und Montieren
Menge: 1,000 Stck

**05.0006 Anschluss einer Frischwasserstationen**
Anschluss von einer Frischwasserstationen
(Vorlauf und Rücklauf) im Technikraum an das Heizungsnetz

Leistungsbeschreibung:

Fachgerechter Anschluss einer Frischwasserstation im Technikraum an das zu errichtende Heizungsnetz. Die Arbeiten umfassen die Lieferung und Montage der erforderlichen Rohrleitungen und Verbindungselemente.

Technische Anforderungen:

Rohrleitungsanschluss in DN 25,

Dimension DN 50 des Heizungsnetzes
Einbindung in den Vorlauf und Rücklauf der zu errichtenden Heizungsanlage

Besondere Anforderungen:

- Abstimmung mit anderen Gewerken Lüftung / MSR-Technik
- Zudem erfolgt eine Abstimmung mit der Bauleitung.
Menge: 2,000 Stck

**05.0007 Inbetriebnahme der Frischwasserstation**
Fachgerechte Inbetriebnahme einer Frischwasserstation zur hygienischen Trinkwassererwärmung im Durchflussprinzip.
Die Arbeiten umfassen:

- Sicht- und Funktionsprüfung aller hydraulischen und elektrischen Anschlüsse (Heizwasser, Trinkwasser kalt/warm, Zirkulation, Sensorik)

- Spülen der Leitungen nach DIN EN 806-4

- Kontrolle und ggf. Einstellung der Temperaturregelung (z. B. Sollwert, Durchflussbegrenzer, Thermostatventile)

- Prüfung des Trinkwasserdurchflusses und der Temperaturregelung bei Volllast und Teillast

- Kontrolle des Plattenwärmetauschers auf Dichtheit

- Dokumentation der Betriebsparameter (z. B. Vor-/Rücklauftemperatur, Durchfluss)

- Einweisung des Betreibers oder Bedienpersonals

Besonderheiten:

- Die Frischwasserstation ist fertig installiert und angeschlossen

- Inbetriebnahme erfolgt nach Herstellervorgaben und geltenden Normen

- Nur durch autorisiertes Fachpersonal mit Erfahrung im Umgang mit Frischwasserstationen
Menge: 1,000 Stck

**05.0008 Zirkulationspumpe für vorher genannte Frischwasserstation**
Zirkulationspumpe für vorher genannte Frischwasserstationskaskade aus 2 Geräten. Pro Gerät der Frischwasserkaskade ist jeweils eine Zirkulationspumpe  zu liefern und montieren

Diese Umwälzpumpe ist nur für Trinkwasser geeignet.

Wartungsfreie Trinkwarmwasser-Zirkulationspumpe (Nassläufer-Ausführung) mit Verschraubungsanschluss, blockierstromfestem Synchronmotor nach ECM-Technologie und integrierter elektronischer Leistungsregelung zur stufenlosen Differenzdruckregelung. Einsetzbar für alle Trinkwarmwasseranlagen (+2 bis +95 °C).

Serienmäßig mit:

Vorwählbaren Regelungsarten zur optimalen Lastanpassung:
deltap-c für konstanten Differenzdruck
Konstant-Drehzahl (3 Festdrehzahlstufen)
Konstant-Drehzahl (stufenlos einstellbar)
LED-Anzeige zum Einstellen des Sollwerts, Anzeige des laufenden Verbrauchs in Watt und des Durchflusses in m³/h
Integrierter Motorschutz
Automatische Deblockierfunktion
Manuelle Entlüftungsfunktion zur Entlüftung des Rotorraumes
Manueller Neustart
Pumpengehäuse aus Edelstahl
Elektro-Schnellanschluss
Wärmedämmschale

Betriebsdaten
Max. Medientemperatur Tmax 95 °C
Min. Medientemperatur Tmin 2 °C
Min. Umgebungstemperatur Tmin -10 °C
Max. Umgebungstemperatur Tmax 40 °C
Temperaturbereich bei max. Umgebungstemperatur +40 °C T +2...+70
Maximaler Betriebsdruck PN 10 bar
Max. zulässige Wassergesamthärte 3,57 mmol/l (20 °dH)
Motordaten
Störaussendung EN 61000-6-3
Störfestigkeit EN 61000-6-2
Netzanschluss 1~230 V, 50/60 Hz
Leistungsaufnahme P1 max 40 W
Drehzahl max. nmax 4200 1/min
Nennstrom IN 0,44 A
Schutzart Motor IPX4D
Kabelverschraubung 1 x PG11
Werkstoffe
Pumpengehäuse Edelstahl
Laufrad PPO-GF30
Welle Oxidkeramik
Lager Kohlegraphit
Einbaumaße
Saugseitiger Rohranschluss DNs G 1¼
Druckseitiger Rohranschluss DNd G 1¼
Baulänge L0 150 mm
Menge: 2,000 Stck

### Titel 06 Schmutzwasserentwässerung

*Hinweis: Hinweis zur Installation:*
Hinweis zur Installation:
Die nachfolgenden Installationen erfolgen im Kellergeschoss und Erdgeschoss des Gebäudes unterhalb der Decken, an Wänden, in Schächten, in Vorwänden und in abgehängten Decken.

*Hinweis: Abwassersystem Schallschutzrohr*
Abwassersystem Schallschutzrohr
für Schmutzwasser normal und fetthaltig
mit glatten Enden und Formstücke mit Schwingungsdämpfern in der Aufprallzone aus mineralstoffverstärktem PE-S2 für Abwasserleitungen innerhalb von Gebäuden.

Verbindung:
Spannverbinder oder Elektro-Schweißmuffen.
Verlegung nach Herstellerrichtlinien unter Einhaltung der DIN EN 12056 und DIN 1986-100.
Rohrbefestigung mittels verzinkten Rohrschellen zur Einzelbefestigung an Wand und Decke nach statischen Erfordernissen.
Das Abwassersystem ist gemäß DIN 4109 gegen
Körperschallübertragung vom Baukörper zu trennen.
Die Verarbeitung und Verlegung ist nach den herstellerspezifischen Vorschriften, sowie unter Einhaltung einschlägiger DIN Normen durchzuführen.
Rohrschellen und Verbinder sind separat im LV ausgeschrieben.
Passstücke und Verschnitt, sowie Befestigungs- und Kleinmaterial sind in die Einheitspreise einzukalkulieren.

Liefern und Montieren

*Hinweis: Abwassersystem Schallschutzrohr*
Abwassersystem Schallschutzrohr
für Schmutzwasser normal und fetthaltig
mit glatten Enden und Formstücke mit Schwingungsdämpfern in der Aufprallzone aus mineralstoffverstärktem PE-S2 für Abwasserleitungen innerhalb von Gebäuden.

Verbindung:
Spannverbinder oder Elektro-Schweißmuffen.
Verlegung nach Herstellerrichtlinien unter Einhaltung der DIN EN 12056 und DIN 1986-100.
Rohrbefestigung mittels verzinkten Rohrschellen zur Einzelbefestigung an Wand und Decke nach statischen Erfordernissen.
Das Abwassersystem ist gemäß DIN 4109 gegen
Körperschallübertragung vom Baukörper zu trennen.
Die Verarbeitung und Verlegung ist nach den herstellerspezifischen Vorschriften, sowie unter Einhaltung einschlägiger DIN Normen durchzuführen.
Rohrschellen und Verbinder sind separat im LV ausgeschrieben.
Passstücke und Verschnitt, sowie Befestigungs- und Kleinmaterial sind in die Einheitspreise einzukalkulieren.

Angebotenes System:

Fabrikat: '.........'
Typ: '.........'

Liefern und Montieren

**06.0001 Schallschutzrohr, DN 56**
Schallschutzrohr, DN 56

Liefern und Montieren
Menge: 30,000 m

**06.0002 Schallschutzrohr, DN 70**
Schallschutzrohr, DN 70

Liefern und Montieren
Menge: 15,000 m

**06.0003 Schallschutzrohr, DN 100**
Schallschutzrohr, DN 100

Liefern und Montieren
Menge: 40,000 m

**06.0004 Übergangsstück DN70/56 Reduktion exzentrisch**
Übergangsstück DN70/56
Reduktion exzentrisch

Liefern und Montieren
Menge: 11,000 Stck

**06.0005 Übergangsstück DN90/56 Reduktion exzentrisch**
Übergangsstück DN90/56
Reduktion exzentrisch

Liefern und Montieren
Menge: 3,000 Stck

**06.0006 Übergangsstück DN100/56 Reduktion exzentrisch**
Übergangsstück DN100/56
Reduktion exzentrisch

Liefern und Montieren
Menge: 8,000 Stck

**06.0007 Übergangsstück DN100/70 Reduktion exzentrisch**
Übergangsstück DN100/70
Reduktion exzentrisch

Liefern und Montieren
Menge: 9,000 Stck

**06.0008 Übergangsstück DN100/90 Reduktion exzentrisch**
Übergangsstück DN100/90
Reduktion exzentrisch

Liefern und Montieren
Menge: 11,000 Stck

**06.0009 Anschlussbogen DN56**
Anschlussbogen DN56
90°, verlängert

Liefern und Montieren
Menge: 8,000 Stck

**06.0010 Bogen 15° bis 90°, DN56**
Bogen 15° bis 90°, DN56

Liefern und Montieren
Menge: 45,000 Stck

**06.0011 Bogen 15° bis 90°, DN70**
Bogen 15° bis 90°, DN70

Liefern und Montieren
Menge: 5,000 Stck

**06.0012 Bogen 15° bis 90°, DN100**
Bogen 15° bis 90°, DN100

Liefern und Montieren
Menge: 10,000 Stck

**06.0013 Abzweig 45° bis 90°, DN56/56**
Abzweig 45° bis 90°, DN56/56

Liefern und Montieren
Menge: 7,000 Stck

**06.0014 Abzweig 45° bis 90°, DN70/56**
Abzweig 45° bis 90°, DN70/56

Liefern und Montieren
Menge: 6,000 Stck

**06.0015 Abzweig 45° bis 90°, DN70/70**
Abzweig 45° bis 90°, DN70/70

Liefern und Montieren
Menge: 1,000 Stck

**06.0016 Abzweig 45° bis 90°, DN100/56**
Abzweig 45° bis 90°, DN100/56

Liefern und Montieren
Menge: 10,000 Stck

**06.0017 Abzweig 45° bis 90°, DN100/70**
Abzweig 45° bis 90°, DN100/70

Liefern und Montieren
Menge: 3,000 Stck

**06.0018 Abzweig 45° bis 90°, DN100/90**
Abzweig 45° bis 90°, DN100/90

Liefern und Montieren
Menge: 2,000 Stck

**06.0019 Abzweig 45° bis 90°, DN100/100**
Abzweig 45° bis 90°, DN100/100

Liefern und Montieren
Menge: 10,000 Stck

**06.0020 Reinigungsöffnung, DN 70**
Reinigungsöffnung, DN 70

Liefern und Montieren
Menge: 4,000 Stck

**06.0021 Reinigungsöffnung, DN 100**
Reinigungsöffnung, DN 100

Liefern und Montieren
Menge: 7,000 Stck

**06.0022 Stütz- und Dehnmuffe, DN 56 Verbindungs- u. Dehnelement**
Stütz- und Dehnmuffe, DN 56
Verbindungs- u. Dehnelement

Liefern und Montieren
Menge: 8,000 Stck

**06.0023 Stütz- und Dehnmuffe, DN 70 Verbindungs- u. Dehnelement**
Stütz- und Dehnmuffe, DN 70
Verbindungs- u. Dehnelement

Liefern und Montieren
Menge: 3,000 Stck

**06.0024 Stütz- und Dehnmuffe, DN100 Verbindungs- u. Dehnelement**
Stütz- und Dehnmuffe, DN100
Verbindungs- u. Dehnelement

Liefern und Montieren
Menge: 3,000 Stck

**06.0025 Verbinder DN56 Edelstahl-Verbindung**
Verbinder DN56
Edelstahl-Verbindung

Liefern und Montieren
Menge: 85,000 Stck

**06.0026 Verbinder DN70 Edelstahl-Verbindung**
Verbinder DN70
Edelstahl-Verbindung

Liefern und Montieren
Menge: 17,000 Stck

**06.0027 Verbinder DN90 Edelstahl-Verbindung**
Verbinder DN90
Edelstahl-Verbindung

Liefern und Montieren
Menge: 2,000 Stck

**06.0028 Verbinder DN100 Edelstahl-Verbindung**
Verbinder DN100
Edelstahl-Verbindung

Liefern und Montieren
Menge: 85,000 Stck

**06.0029 Elektro-Schweißmuffe DN56**
Elektro-Schweißmuffe DN56
für Elektroschweißung mit ESG 40/200
Einsatzbereich
- Zum kraftschlüssigen und
  unlösbaren Verbinden von Rohren
  und Formstücken
Eigenschaften
- Schweißbar mit Elektroschweißgerät
  ESG 40/160 und ESG 40/200

Liefern und Montieren
Menge: 5,000 Stck

**06.0030 Elektro-Schweißmuffe DN70**
Elektro-Schweißmuffe DN70
für Elektroschweißung mit ESG 40/200
Einsatzbereich
- Zum kraftschlüssigen und
  unlösbaren Verbinden von Rohren
  und Formstücken
Eigenschaften
- Schweißbar mit Elektroschweißgerät
  ESG 40/160 und ESG 40/200

Liefern und Montieren
Menge: 5,000 Stck

**06.0031 Elektro-Schweißmuffe DN100**
Elektro-Schweißmuffe DN100
für Elektroschweißung mit ESG 40/200
Einsatzbereich
- Zum kraftschlüssigen und
  unlösbaren Verbinden von Rohren
  und Formstücken
Eigenschaften
- Schweißbar mit Elektroschweißgerät
  ESG 40/160 und ESG 40/200

Liefern und Montieren
Menge: 5,000 Stck

**06.0032 Anschluss an vorhandene Grundleitungen DN 100**
Anschluss an vorhandene Grundleitungen DN 100
in der Sohle des Gebäudes
einschl. Lieferung und Montage der erforderlichen Anschlussmaterialien wie z.B. Konfixverbinder oder Spannschelle sowie Dichtungs- und Befestigungsmaterialien

Liefern und Montieren
Menge: 3,000 Stck

**06.0033 Anschluss an bauseitige Kondensatablauf des Lüftungsgerätes DN 70**
Anschluss an bauseitige Kondensatwanne des Lüftungsgerätes
DN 70
einschl. Lieferung und Montage der erforderlichen Anschlussmaterialien

Liefern und Montieren
Menge: 2,000 Stck

*Hinweis: Hinweis:*
Hinweis:
Die nachfolgenden Bodenabläufe und Einbauten sind in Abstimmung und Koordination mit dem Gewerk Fliesen, Beschichtungen, o.ä. gemeinsam einzubauen.

*Hinweis: Bodenablauf + Duschablauf EG*
Bodenablauf + Duschabläufe EG

**06.0034 Dünnbett-Bodenablauf, DN 50, 100 x 100 mm**
Dünnbett-Bodenablauf, DN 50, 100 x 100 mm
Dünnbett-Bodenablauf nach DIN EN 1253. Ablaufgehäuse 40 aus Polypropylen, mit Flansch, herausnehmbarem Glockengeruchverschluss und Bauschutzdeckel.
Ablaufstutzen DN 50 senkrecht, Ablaufleistung: 1,34 l/s. Aufstockelement für Entwässerungsstellen in Dünnbett-Bodenaufbauten zum sicheren Anschluss an Verbund- und Bahnenabdichtungen gemäß DIN 18534. Mit Vlies-kaschiertem Flansch, Rahmenverlängerung aus ABS, Tisto-Matte zur Verstärkung der Abdichtschicht, seitenverstellbarer (+/-5,5 mm) Rahmenaufnahme, Distanzring für die Trittschallentkopplung und Rückstaudichtung. Aufsatz mit Aufsatzverlängerung aus ABS, stufenlos bis zu  höhenverstellbar, Rahmen und Rost aus Edelstahl 1.4301, 100 x 100 mm, Belastungsklasse K 3 (300 kg).

Liefern und Montieren
Menge: 3,000 Stck

**06.0035 Brandschutzelement passend zu vorher genannten Dünnbett-Bodenablauf**
Brandschutzelement

passend zu vorher genannten Dünnbett-Bodenablauf. Installationsfertiges Brandschutzelement aus Metall mit Anschlußrohr DN 50, integrierter Lippendichtung zum werkseitigen Schutz gegen Rauchgase, Quellstoffeinlage zur Brandabschottung und Klemmelement zur Sicherung und festen Verankerung in Kernbohrungen (d =120-124 mm) in F 30/60/90/120 Decken. Geprüftes System mit allgemeiner bauaufsichtlicher Zulassung (abZ) und allgemeiner Bauartgenehmigung (aBG).

Liefern und Montieren
Menge: 3,000 Stck

*Hinweis: Abwassersystem Schallschutzrohr mit Muffe*
Schalloptimiertes Entwässerungssystem
zum Stecken mit geprüften Schallwerten (LAFmax,n) von
20 dB(A) bis 30 dB(A), abhängig von der Bauaufgabe,
entsprechend der DIN 4109 im diagonal darunterliegenden
Raum.

Für Entwässerungsanlagen von Gebäuden nach DIN EN 12056
in Verbindung mit DIN 1986-100. Rohre und Formstücke sind für die Anwendung innerhalb von Gebäuden (Anwendungskennzeichen B- Building) in
Anlehnung an DIN EN 1451 - 1 geprüft und zugelassen.

Glattwandige Rohre DN 30 bis DN 150 mit
Muffen und werkseitig vormontierter Lippendichtung aus
EPDM bestehen aus einem schalloptimierten 3-Schicht-
Rohr.

Die Formstücke DN 30 bis DN 150 mit Muffen
und werkseitig vormontierter Lippendichtung aus EPDM
bestehen aus PP, mit angeformten Rippen zur leichteren
Verarbeitung, mit visueller Einstecktiefenkontrolle,
sowie Markierungen für einfache Montageausrichtung. Das  System verfügt über ein umfangreiches
Formteilsortiment mit zahlreichen Sonderformteilen.

Verlegung nach Herstellerrichtlinien unter Einhaltung
der DIN EN 12056 und DIN 1986-100.

Werkstoff: Polypropylen-Copolymer, mineralverstärkt,
halogenfrei Längenausdehnung: 0,08 mm/m*K
Temperaturbeständig: kurzzeitig 100°C
Baustoffklasse: DIN 4102-1-B2, normal entflammbar,
nicht brennend abtropfend, Klasse E nach DIN EN
13501-1, normal entflammbar, nicht brennend abtropfend
Ringsteifigkeit: 4 kN/m²

Das Rohr ist innen weiß, zur besseren
Inspizierbarkeit bei einer Kanalfernsehuntersuchung.

Für die Verlegung mit Brandschutzanforderungen stehen  Möglichkeiten für Decken und Wände zur Verfügung.

Die Rohrabschottungen sind folgende
Nullabstände zu vorgenannte Versorgungssystemen (Schmutzwasser und Trinkwasser)  für Decke und Wand zugelassen.

Verlegung nach Herstellerrichtlinien unter Einhaltung
der DIN EN 12056 und DIN 1986-100.

Das Entwässerungssystem ist gemäß DIN 4109 gegen
Körperschallübertragung vom Baukörper zu trennen.

Angebotenes System:

Hersteller: '.........'

Typ: '.........'

Liefern und Montieren

**06.0036 Schallschutzrohr mit Muffe DN 50 x 500 mm**
Schallschutzrohr mit Muffe DN 50 x 500 mm

Liefern und Montieren
Menge: 3,000 Stck

*Hinweis: Hinweis:*
Hinweis:
Die nachfolgenden Bodenabläufe und Einbauten sind in Abstimmung und Koordination mit weiteren Gewerken gemeinsam einzubauen.

*Hinweis: Be- und Entlüftung über Dach*

**06.0037 Systemlüfter DN 70, mit Bitumen-Manschette**
Systemlüfter DN 70, mit Bitumen-Manschette

Systemlüfter, aus Polyurethan, mit fest eingeschäumter Wunschanschlussmanschette (495 mm x 495 mm) passend zur Dachabdichtung, in der Nennweite DN 70, zur Raum- und Stranglüftung, inklusive siebenlippigem Dichtring, Gleitmittel, 1000 mm langem PE-Anschlussrohr und Abweiser aus Polyamid, liefern und fachgerecht einbauen.

Nennweite DN: DN 70

Außendurchmesser OD (mm): 75 mm

Liefern und Montieren
Menge: 2,000 Stck

**06.0038 Systemlüfter DN 100, mit Bitumen-Manschette**
Systemlüfter wie vorher nur:

Nennweite DN: DN 100

Außendurchmesser OD (mm): 110 mm

Liefern und Montieren
Menge: 1,000 Stck

**06.0039 Grundplatte DN 70, mit Bitumen-Manschette**
Grundplatte DN 70, mit Bitumen-Manschette

Grundplatte, aus Polyurethan, in der Nennweite DN 70, mit fest eingeschäumter Wunschanschlussmanschette passend zur Dachabdichtung. Komplett inklusive siebenlippigem Dichtring und Gleitmittel, liefern und fachgerecht einbauen.

Liefern und Montieren
Menge: 1,000 Stck

**06.0040 Grundplatte DN 100, mit Bitumen-Manschette**
Grundplatte DN 100, mit Bitumen-Manschette

Grundplatte, aus Polyurethan, in der Nennweite DN 700, mit fest eingeschäumter Wunschanschlussmanschette passend zur Dachabdichtung. Komplett inklusive siebenlippigem Dichtring und Gleitmittel, liefern und fachgerecht einbauen.

Liefern und Montieren
Menge: 1,000 Stck

**06.0041 Grundplatte Dämmkörper DN 70, aus Polyurethan**
Grundplatte Dämmkörper DN 70, aus Polyurethan

Dämmkörper Grundplatte DN 70, aus Polyurethan (PUR) mit Aluminium Deckschichten, Wärmeleitfähigkeit lambda = 0,023 W/mK, Druckfestigkeit 120 kPa, als Einbauhilfe und Wärmedämmung zur Verhinderung von Wärmebrücken, liefern und fachgerecht einbauen. passend für oben genanten Sytemlüfter DN 70

Liefern und Montieren
Menge: 3,000 Stck

**06.0042 Grundplatte Dämmkörper DN 100, aus Polyurethan**
Grundplatte Dämmkörper DN 100, aus Polyurethan

Dämmkörper Grundplatte DN 100, aus Polyurethan (PUR) mit Aluminium Deckschichten, Größe 500 x 500 x 100 mm, Wärmeleitfähigkeit lambda = 0,023 W/mK, Druckfestigkeit 120 kPa, als Einbauhilfe und Wärmedämmung zur Verhinderung von Wärmebrücken, liefern und fachgerecht einbauen.

Liefern und Montieren
Menge: 3,000 Stck

**06.0043 Kondensabweiser für SitaVent Systemlüfter DN 70**
Kondensabweiser für SitaVent Systemlüfter DN 70 für
die Ableitung von Kondenswasser aus Lüftunggssträngen auf die Dachabdichtungsebene, bestehend aus einem Adapter für Kondensabweiserrohr, Kondensabweiserrohr, Regenhaube und
6 Montageschrauben, liefern und fachgerecht einbauen.

Liefern und Montieren
Menge: 2,000 Stck

**06.0044 Kondensabweiser für SitaVent Systemlüfter DN 100**
Kondensabweiser für SitaVent Systemlüfter wie vorher nur DN 100 für

Liefern und Montieren
Menge: 2,000 Stck

### Titel 07 Hebeanlage

*Hinweis: Hebeanlage Schmutzwasser und Zubehör*
Hebeanlage Schmutzwasser und Zubehör
Diese Hebeanlage ist in der Bodenplatte im KG im Technikraum und im Wärmeversrogungsraum zu integrieren

Der Bdoenaufbau ist aktuell noch nicht ermittelt und wird rechtzetig bekannt gegeben!

**07.0001 Hebeanlage mit Abdeckung für fäkalienfreies Abwasser**
Hebeanlage für fäkalienfreies Abwasser
zum Einbau in die Bodenplatte,
vormontiert zur bauseitigen Endmontage.
- mit teleskopischem Aufsatzstück für
stufenlosen Höhen- und
Nivauausgleich und integriertem
Bodenablauf
- Bodenteil aus PE, beständig gegen
aggressive Abwässer und 3m Grundwasser
- Inklusive Rückflussverhinderer für die
Druckleitung
- Inklusive Stutzen für Zulauf und
Kabelleerrohr
- Pumpe mit Freistromrad für höchste
Betriebssicherheit
- Inklusive Schwimmerschalter zur
Niveauerfassung
Anlagenart: Einzelanlage
Farbe: schwarz
Abwasserart: fäkalienfreies Abwasser
Einbausituation: innerhalb vom Gebäude -
Einbau in die Bodenplatte
Norm: EN 12050-2
Abdeckungsart: Abdeckplatte mit Rost
Verriegelung: ja
Belastungsklasse: mind. K3
Länge: max. 617 mm
Breite: max. 585 mm
Einbautiefe T: min ca. 490mm - min max. 620 mm
Zulauf Nennweite: DN100
Druckabgang (DN): 32
Druckabgang (Da): 40
Freier Kugeldurchgang: 30 mm
Rückflussverhinderer: integriert
Nutzvolumen: ca. 16 l
Gewicht netto: ca. 23 kg
Anzahl Pumpen: 1
Laufrad Typ: Freistromrad
Pumpensteuerung: Schwimmer
Fördermenge: max. 15,5 m³/h
Förderhöhe: max. 9 m
Förderguttemperatur dauerhaft (max.): 35
°C
Nennleistung (P2): ca. 0,84 KW
Aufnahmeleistung (P1): max. 1,40 KW
Betriebsspannung: 230 V DS
Nennfrequenz: 50 Hz
Drehzahl: mind. 2650 1/min
Nennstrom: 6,2 A
Absicherung: C 16 A
Schutzart (Pumpe): IP 68 (3mWS)
Betriebsart: S3
Temperaturüberwachung: integriert
Länge Netzanschlussleitung Pumpe: 5 m
Typ Anschlussleitung Pumpe: H07RN-F 3G
1,0 mm²
Anschlusstyp: Schuko 2-polig

angebotenes
Fabrikat: '.........'
Typ: '.........'

Liefern und Montieren
Menge: 2,000 Stck

**07.0002 WU-Einbauset für Bauunternehmer**
WU-Einbauset
für Bauunternehmer zur
Verwendung bei Hebeanlagen
im Verbau mit
WU-Betonplatten, bestehend aus
Verlängerungsstück (zur Verlängerung um
max. 360 mm, inkl. verschraubter
elastomerer Sperrbahn aus NK/SBR,
Dichtung für Aufsatzstück und
Bauzeitschutzabdeckung aus Kunststoff),
mittigem WU-Flansch, Druckleitungsset,
Mauerkragen,
Futterrohr inkl. Ringraumdichtung für
Druckschlauch und
Übergangsstück für Entlüftungsleitung.
Allgemeine Merkmale:
Außendurchmesser (DA): 40
Verlängerungsstück: mittiger WU-Flansch
System 400
Futterrohr: inkl. Ringraumdichtung für
Druckschlauch DN 32
Mauerkragen (DN): 100
Druckleitungsset (DN): 32
Übergangsstück (DN): 70/100

Liefern und Montieren
Menge: 2,000 Stck

**07.0003 Abdeckplatte schwarz**
Passend für Einbau in die Bodenplatte, inklusive Dichtung passend für v.g. Hebeanlage

Allgemeine Merkmale
Farbe: schwarz
Material: Kunststoff

Abmessungen
Gewicht netto: max. 1,94 kg
Gewicht brutto: max. 2,1 kg

Abdeckungsmerkmale
Abdeckungsart: Abdeckplatte
Abdeckung Breite: 366 mm
Abdeckung Länge: 366 mm
Belastungsklasse: mind. K3

Liefern und Montieren
Menge: 2,000 Stck

**07.0004 Dichtung und Verschlussdeckel für Hebeanlage**
Verschlussdeckel mit eingelegter Dichtung für nicht benötigte Anschlüsse. passend für v.g. Hebeanlage

Allgemeine Merkmale
Material: Kunststoff

Abmessungen
Gewicht netto: ca. 0,04 kg
Gewicht brutto: ca. 0,05 kg
Verpackungsmaß Länge: max. 200 mm
Verpackungsmaß Breite: max. 175 mm
Verpackungsmaß Höhe: ca. 1 mm
Liefern und Montieren
Menge: 2,000 Stck

**07.0005 Verlängerungsstück mit Dichtung, H 180**
Verlängerungsstück passend für Anlagen zum Einbau in die Bodenplatte. Inklusive Dichtung. passend für v.g. Hebeanlage
Bei vertieftem Einbau ist die Wartungsfähigkeit zu beachten.

Ausführung
Dichtung: Lippendichtung

Allgemeine Merkmale
Material: Kunststoff

Abmessungen
Gewicht netto: max. 2,88 kg
Gewicht brutto: max. 3,66 kg
Durchmesser: ca. 480 mm
Lichte Weite (LW): ca. 400 mm

Liefern und Montieren
Menge: 2,000 Stck

**07.0006 Montage der v.g. Hebeanlage**
*** Pauschalposition
Montage der v.g. Hebeanlage

Die v.g. Hebeanlage einschl. Zubehör
wie vor beschrieben ist entsprechend den baulichen
Gegebenheiten in den vorher erstellten Pumpensumpf im Untergeschoss des Gebäudes
zu transportieren, auszurichten, aufzustellen
und an die Schmutzwassergrundleitungen
anzuschließen einschl. Herstellen des elektrischen
Anschlusses der Pumpen und Montage und Anschluss der
Steuerung. Der spätere Anschluss der Druck- und Entlüftungsleitung erfolgt im weiteren Projektverlauf durch den AN Sanitär.

Folgende Arbeiten sind grundsätzlich einzukalkulieren:

- elektrische Anlagenkomponenten im Pumpensumpf montieren.
- elektrische Leitungen am Schaltgerät anschließen
- erforderliches Kleinmaterial
- Anschluss Druckleitung ist vorzubereiten, fertiger Anschluss erfolgt durch spätere Sanitärinstallation
- Anschluss der Entlüftungsleitung ist vorzubereiten
- Elektrischer Anschluss der Hebeanlage

  Hinweis:
- Schaltgerät muss im Gebäude an der Wand montiert
  werden
- Der Zugdraht muss im Kabelleerrohr verlegt sein.

Hierfür anfallende Arbeiten und Maßnahmen wie z.B. die
Pumpenanlage in Einzelteile zerlegen, Kranwagen,
Hilfskonstruktionen, zusätzliches Personal,
Abstimmung/Koordinierung mit dem Rohbauer etc. sind in
den Einheitspreis einzukalkulieren.
Die Gerätegrundbeschreibung ist zu berücksichtigen.

Die Abstimmung und der koordinierte Einbau mit dem
Rohbauer, dem Tiefbauer und dem Statiker ist zu
berücksichtigen.

Liefern und Montieren
Menge: 2,000 Psch

**07.0007 Übergangsstück DN 40 der Druckleitung von der Hebeanlage auf DN 56 Schallschutzrohr**
Übergangsstück DN 40 der Druckleitung von der Hebeanlage auf DN 56 Schallschutzrohr

Liefern und Montieren
Menge: 2,000 Stck

### Titel 08 Gartenhydrant und Anschluss Gartenhydrant an Brunnenwassernetz

*Hinweis: Gartenhydrant*
Gartenhydrant
Der Gartenhydrant ist an eine bestehende und im Erdreich verlegte Bestands-Trinkwasserleitung aus GF-Rohr in DN 50 anzubinden und im Erdeich zu platzieren.

**08.0001 Frostfreier Außenhydrant zur Wasserentnahme**
Frostfreier Außenhydrant zur Wasserentnahme im Außenbereich (Erdreich)

Liefern und fachgerechtes Einbauen eines frostsicheren Gartenhydranten DN 25, zur Aufstellung im Gelände, mit unterirdischem Absperrorgan und selbsttätiger Entleerung des Steigrohres nach Schließen der Entnahmearmatur.

Hydrant bestehend aus:

· Säulengehäuse aus LLDPE schwarz
· Anschluss PE-Spitzende d 32/DN 25
· Druckstufe PN 10
· Steigleitung DN 25, PE 100
· oberer Abgangsanschluss mit Kupplung ¾"
· Hydrantenkugelhahn für Zwangsentleerung und Schmutzfang in der Entleerungskammer
· Mit Griff für 90° Betätigung auf/zu, in Zu-Stellung erfolgt automatische Entleerung, Zwischenstellung wird durch Wasseraustritt angezeigt
· inklusive Gartenstandrohr, Geka®-Kupplung ¾", Steigleitung Edelstahl DN 25, mit Belüfter, Auslaufventil und Rückflussverhinderer, Auslaufventil frei drehbar, Sicherungsklaue gegen ungewolltes Lösen vom Gartenhydrant, Gesamtbauhöhe 800 mm
· inkl. zugehöriger Straßenkappe für Hydrant mit mind. Belastungsklasse D 400

Abmessungen:

Untere Entleerungskammer: ca. 40 x 40 cm
Säule: ca. 16 x 16 cm
Rohrdeckung: mind. 1,00 m

Einbau gemäß Herstellervorschrift und den allgemein anerkannten Regeln der Technik. Entleerung auf funktionsgerechte Lage und Frostfreiheit prüfen.

Liefern und Montieren
Menge: 1,000 Stck

**08.0002 PE-Druckrohrleitung, Trinkwasser, aus Polyethylen PE 100**
PE-Druckrohrleitung, Trinkwasser, aus Polyethylen PE 100 nach DIN EN 12201, für Erdverlegung,

Rohr SDR 11, PN 16, D = 32 mm.

Schwarz mit blauen Längsstreifen, DVGW-geprüft, geeignet für Trinkwasserleitungen..

Rohr in gerader Lage, sandbettet, spannungsfrei und fachgerecht verlegen.

Prüfung, Spülung und Desinfektion nach DIN 1988 und DIN EN 805.

Liefern und Montieren
Menge: 5,000 m

**08.0003 PE-Bogen 45°, Trinkwasser, für PE 100-Rohr SDR 11, PN 16, D = 32 mm**
Bogen 0-90°, aus PE 100 nach DIN EN 12201, für Trinkwasserleitungen, PN 16, DVGW-geprüft.
Zur Richtungsänderung von vorher genanntes PE-Druckrohren im Erdreich.
Verbindung durch Elektroschweiß- oder Klemmtechnik.

Liefern und Montieren
Menge: 2,000 Stck

**08.0004 PE-Kupplung, Trinkwasser, für PE 100-Rohr SDR 11, PN 16, D = 32 mm**
Gerader Verbinder (Kupplung), aus PE oder Messing, DVGW-geprüft, für PE 100-Rohre SDR 11, PN 16, D = 32 mm.
Zur druckdichten Verbindung zweier Rohrabschnitte.
Ausführung als Elektroschweißmuffe oder mechanischer Klemmverbinder mit Zugentlastung.
Montage gemäß Herstellerangaben.

Liefern und Montieren
Menge: 2,000 Stck

**08.0005 Brunnenwassernetz ,,Abgang Baucontainer"**
*** Pauschalposition
Brunnenwassernetz,,Abgang Streuguthalle"
im Technikraum des Gebäudes für die geplanten Sanierungmaßnahmen
komplett absperren, entleeren und für Umbaumaßnahmen vorbereiten.

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Menge: 1,000 Psch

**08.0006 Einbau eines T-Stücks DN 50 in bestehende im Erdreich verlegte GFK-Trinkwasserleitung**
*** Pauschalposition
Aufschneiden einer im Erdreich ca. 1,5 m tief verlegten GFK-Druckrohrleitung DN 50 (Brunnenwasser) und Einbau eines passenden T-Stücks DN 50.
Die Rohrleitung ist fachgerecht freizulegen, zu säubern und spannungsfrei aufzutrennen.
Beide Rohrenden sind nach Herstellervorgabe zu entgraten und für die Verbindung vorzubereiten.
Einsetzen eines DVGW-geprüften T-Stücks DN 50 aus geeignetem, trinkwassertauglichem Werkstoff, mit hygienischer Eignung für Trinkwasserleitungen.
Die beiden Rohrenden sind an das T-Stück anzuschließen, Verbindung nach System des Rohrherstellers (z. B. Klebemuffe, Flanschverbindung oder passender Kupplungstyp).

Besondere Leistungen:

Freilegen der Rohrleitung im erforderlichen Bereich im Erdreich
Säubern, Auftrennen und Einsetzen des T-Stücks
Wiederherstellung der Grabenverfüllung und Oberfläche
Menge: 1,000 Psch

**08.0007 Herstellen einer Übergangsverbindung zwischen T-Stück DN 50 und PE 100-Druckrohrleitung DA 32**
Herstellen einer druckdichten Verbindung zwischen dem v.g. T-Stück DN 50 und einer anzuschließenden PE 100-Druckrohrleitung DA 32.
Verwendung eines geeigneten, DVGW-geprüften Übergangsfittings für Trinkwasser zur Verbindung unterschiedlicher Nennweiten und Werkstoffe.
Vorbereitung der Rohrenden gemäß Herstellervorgaben (Reinigen, Entfetten, Anfasen, Markieren).
Montage und Verbindung nach den anerkannten Regeln der Technik und gemäß DVGW-Arbeitsblatt W 400-2.

Werkstoffe:

Übergangsfitting DVGW-geprüft, trinkwassertauglich
Besondere Leistungen:

Nennweiten:
DN 50 / DA 32
Menge: 1,000 Stck

### Titel 09 Dämmung und Brandschutz

*Hinweis: Wärmedämmung nach Gebäudeenergiegesetz*
Wärmedämmung nach Gebäudeenergiegesetz
(GEG) an Rohrleitungen
unter der Decke,
in Schächten.
in Trockenbauwänden
und in abgehängten Decken
mit Lamellenmatten bestehend aus:
Mineralwolle mit der Wärmeleitfähigkeit 0,04 W/mK, einseitig auf hochreißfeste und dampfbremsende Alu-Gitterfolie geklebt.

Isolierschichtdicke 100 % nach EnEV,
mind. jedoch 20 mm.
Die Matten werden dem Rohrumfang entsprechend
zugeschnitten und mit Alu-Klebeband und Wickeldraht gemäß DIN 4140 fugenlos aufgebunden.
Einzeln gedämmte Rohrleitungen sind an den Längs- und Rundnähten mit Alu-Klebeband abzukleben.

Sämtliche Übergänge, Muffen etc. sind vollständig zu dämmen.

Die Dämmung der Bögen in allen Winkelgraden, Endmanschetten, Reduzierungen, Ausschnitte/Abzweige und Passstücke sind separat in Zulagepositionen ausgeschrieben.

Leitungen einzeln isoliert.
liefern und isolieren.

**09.0001 Isolierung der Trinkwasserrohrleitungen**
Isolierung der Trinkwasserrohrleitungen
mit einer Rohrschale aus konzentrisch
gewickelter Steinwolle.
Wärmedämmung von Heizungs- und Warmwasserrohren nach der Energieeinsparverordnung (EnEV),
Trinkwasserrohrleitungen gemäß DIN 1988.
Innendurchmesser (mm) von 15 bis 159
Dämmdicken (mm) von 20 bis 100
Lieferlänge pro Schale: 1000 mm
für Edelstahl-oder Cu-Rohr d = 15 mm

Rohrschale: Typ 15/20mm
Menge: 60,000 m

**09.0002 Zulage für v.g. Isolierung wie folgt - Bogen**
Menge: 120,000 Stck

**09.0003 Zulage für v.g. Isolierung wie folgt - Passstück**
Zulage für v.g. Isolierung wie folgt - Passstück bis 500 mm
Menge: 25,000 Stck

**09.0004 Zulage für v.g. Isolierung wie folgt - T-Stück/Ausschnitte**
Zulage für v.g. Isolierung wie folgt - T-Stück / Ausschnitte
Menge: 10,000 Stck

**09.0005 Zulage für v.g. Isolierung wie folgt: - Isogenopakfolie**
Zulage für v.g. Isolierung wie folgt:
- Schutzummantelung mit Isogenopakfolie (PVC)
Menge: 5,000 m

**09.0006 Zulage für v.g. Isolierung wie folgt - Isogenopakbogen**
Menge: 3,000 Stck

**09.0007 Zulage für v.g. Isolierung wie folgt - Isogenopak-Endmanschette**
Menge: 2,000 Stck

**09.0008 Zulage für v.g. Isolierung wie folgt - Isogenopak-Ausschnitte**
Menge: 2,000 Stck

**09.0009 Isolierung der Rohrleitungen wie vor, jedoch Typ 18/20**
Menge: 20,000 m

**09.0010 Zulage für v.g. Isolierung wie folgt - Bogen**
Menge: 32,000 Stck

**09.0011 Zulage für v.g. Isolierung wie folgt - Passstück**
Zulage für v.g. Isolierung wie folgt - Passstück bis 500 mm
Menge: 8,000 Stck

**09.0012 Zulage für v.g. Isolierung wie folgt - T-Stück/Ausschnitte**
Zulage für v.g. Isolierung wie folgt - T-Stück / Ausschnitte
Menge: 4,000 Stck

**09.0013 Zulage für v.g. Isolierung wie folgt - Reduzierungen**
Menge: 4,000 Stck

**09.0014 Isolierung der Rohrleitungen wie vor, jedoch Typ 22/20**
Menge: 40,000 m

**09.0015 Zulage für v.g. Isolierung wie folgt - Bogen**
Menge: 18,000 Stck

**09.0016 Zulage für v.g. Isolierung wie folgt - Passstück**
Zulage für v.g. Isolierung wie folgt - Passstück bis 500 mm
Menge: 20,000 Stck

**09.0017 Zulage für v.g. Isolierung wie folgt - T-Stück/Ausschnitte**
Zulage für v.g. Isolierung wie folgt - T-Stück / Ausschnitte
Menge: 1,000 Stck

**09.0018 Zulage für v.g. Isolierung wie folgt - Reduzierungen**
Menge: 1,000 Stck

**09.0019 Zulage für v.g. Isolierung wie folgt: - Isogenopakfolie**
Zulage für v.g. Isolierung wie folgt:
- Schutzummantelung mit Isogenopakfolie (PVC)
Menge: 4,000 m

**09.0020 Zulage für v.g. Isolierung wie folgt - Isogenopakbogen**
Menge: 4,000 Stck

**09.0021 Zulage für v.g. Isolierung wie folgt - Isogenopak-Endmanschette**
Menge: 4,000 Stck

**09.0022 Zulage für v.g. Isolierung wie folgt - Isogenopak-Ausschnitte**
Menge: 2,000 Stck

**09.0023 Isolierung der Rohrleitungen wie vor, jedoch Typ 28/30**
Menge: 5,000 m

**09.0024 Zulage für v.g. Isolierung wie folgt - Bogen**
Menge: 1,000 Stck

**09.0025 Zulage für v.g. Isolierung wie folgt - Passstück**
Zulage für v.g. Isolierung wie folgt - Passstück bis 500 mm
Menge: 1,000 Stck

**09.0026 Isolierung der Rohrleitungen wie vor, jedoch Typ 35/30**
Menge: 5,000 m

**09.0027 Zulage für v.g. Isolierung wie folgt - Bogen**
Menge: 2,000 Stck

**09.0028 Zulage für v.g. Isolierung wie folgt - Passstück**
Zulage für v.g. Isolierung wie folgt - Passstück bis 500 mm
Menge: 1,000 Stck

**09.0029 Isolierung der Rohrleitungen wie vor, jedoch Typ 42/40**
Isolierung der Rohrleitungen wie vor, jedoch Typ 42/40
für Edelstahlrohr d = 42 mm
Menge: 35,000 m

**09.0030 Zulage für v.g. Isolierung wie folgt - Bogen**
Menge: 17,000 Stck

**09.0031 Zulage für v.g. Isolierung wie folgt - Passstück**
Zulage für v.g. Isolierung wie folgt - Passstück bis 500 mm
Menge: 13,000 Stck

**09.0032 Zulage für v.g. Isolierung wie folgt - T-Stück/Ausschnitte**
Zulage für v.g. Isolierung wie folgt - T-Stück / Ausschnitte
Menge: 2,000 Stck

**09.0033 Zulage für v.g. Isolierung wie folgt - Reduzierungen**
Menge: 2,000 Stck

**09.0034 Zulage für v.g. Isolierung wie folgt: - Isogenopakfolie**
Zulage für v.g. Isolierung wie folgt:
- Schutzummantelung mit Isogenopakfolie (PVC)
Menge: 10,000 m

**09.0035 Zulage für v.g. Isolierung wie folgt - Isogenopakbogen**
Menge: 5,000 Stck

**09.0036 Zulage für v.g. Isolierung wie folgt - Isogenopak-Endmanschette**
Menge: 4,000 Stck

**09.0037 Zulage für v.g. Isolierung wie folgt - Isogenopak-Ausschnitte**
Menge: 2,000 Stck

**09.0038 Isolierung der Rohrleitungen wie vor, jedoch Typ 54/50**
Isolierung der Rohrleitungen wie vor, jedoch Typ 54/50
für Edelstahlrohr d = 54 mm
Menge: 30,000 m

**09.0039 Zulage für v.g. Isolierung wie folgt - Bogen**
Menge: 8,000 Stck

**09.0040 Zulage für v.g. Isolierung wie folgt - Passstück**
Zulage für v.g. Isolierung wie folgt - Passstück bis 500 mm
Menge: 13,000 Stck

**09.0041 Zulage für v.g. Isolierung wie folgt - T-Stück/Ausschnitte**
Zulage für v.g. Isolierung wie folgt - T-Stück / Ausschnitte
Menge: 2,000 Stck

**09.0042 Zulage für v.g. Isolierung wie folgt - Reduzierungen**
Menge: 1,000 Stck

**09.0043 Zulage für v.g. Isolierung wie folgt: - Blechummantelung**
Zulage für v.g. Isolierung wie folgt:
- Blechummantelung aus verzinktem Blech,
  Blechdicke gemäß DIN 4140 und Q 03.
Menge: 4,000 m

**09.0044 Zulage für v.g. Isolierung wie folgt - Blechummantelung - Bogen**
Zulage für v.g. Isolierung wie folgt:
Blechummantelung Bogen
Menge: 2,000 Stck

**09.0045 Zulage für v.g. Isolierung wie folgt - Blechummantelung Endmanschette**
Zulage für v.g. Isolierung wie folgt:
Blechummantelung Endmanschette
Menge: 4,000 Stck

**09.0046 Zulage für v.g. Isolierung wie folgt - Blechummantelung Ausschnitte**
Zulage für v.g. Isolierung wie folgt:
Blechummantelung - Ausschnitte
Menge: 2,000 Stck

**09.0047 Abwasserschlauch für Kunststoff-Abwasserleitungen DN 56**
Abwasserschlauch für Kunststoff-Abwasserleitungen.
Für Rohre DN 56  Dicke 4 mm

Liefern und Montieren
Menge: 30,000 m

**09.0048 Abwasserschlauch für Kunststoff-Abwasserleitungen DN 70**
Abwasserschlauch für Kunststoff-Abwasserleitungen.
Für Rohre DN 70  Dicke 4 mm

Liefern und Montieren
Menge: 15,000 m

**09.0049 Abwasserschlauch für Kunststoff-Abwasserleitungen DN 100**
Abwasserschlauch für Kunststoff-Abwasserleitungen.
Für Rohre DN 100  Dicke 4 mm
für die Bereiche von Wand- und Deckendurchführungen.

Liefern und Montieren
Menge: 40,000 m

**09.0050 Dämmschale für Freistromventil DN 20**
Dämmschale für Freistromventil DN 20
Nennweite DN 20

Dämmschale für Schrägsitzventile,
geschlossenzellig geschäumtes Polyethylen, schalldämmend, min. Betriebstemperatur -80 GradC,
max. Betriebstemperatur 100 GradC,
Baustoffklasse B1 nach DIN 4102,
einfache Montage durch Verschlussclipse oder mit handelsüblichen Klebern diffusionsdicht verschließbar, zur Einhaltung der Anforderung gemäß EnEV, CE-Kennzeichnung

Hinweis:
Passend zu vorgenannten Freistromventilen in Titel 02wie vor, jedoch für Freistromventil DN 20

Liefern und Montieren
Menge: 1,000 Stck

**09.0051 wie vor, jedoch für Freistromventil DN 40**
wie vor, jedoch für Freistromventil DN 40

Liefern und Montieren
Menge: 2,000 Stck

**09.0052 wie vor, jedoch für Freistromventil DN 50**
wie vor, jedoch für Freistromventil DN 50

Liefern und Montieren
Menge: 1,000 Stck

*Hinweis: Brandschutzmaßnahmen*

**09.0053 Rohrschott 90 s.w.v, jedoch DN 70**
Rohrschott für Abwasserleitungen
für Kunststoffabwasserleitung
und Rohrabschottung mit der
Feuerwiderstandsklasse R90 für
schallgedämmte Kunststoffrohrabwasserleitungen,
zum direkten oder nachträglichen Einbau
an /in Decken und Wänden
Dimension: DN 70

einschl. Ausfüllen des Kennzeichnungsschildes und Montage vor Ort.

geplantes
Fabrikat: '.........'
Typ: '.........'

Liefern und Montieren
Menge: 1,000 Stck

**09.0054 Rohrschott 90 s.w.v, jedoch DN 100**
Rohrschott 90 s.w.v, jedoch
DN 100

Liefern und Montieren
Menge: 3,000 Stck

**09.0055 R90 Rohrabschottungen Schmutzwasser ausmörteln**
R90 Rohrabschottungen ausmörteln
für v.g. Schotts für Schmutzwasserleitung

Ausmörteln des Deckendurchbruches für die Feuerwiderstandsfähige Rohrabschottung R90
für Rohr: DN 70

Ausführung:
Die Rohrleitung ist mit Abwasserschlauch zu dämmen und das Rohrschott zu montieren.
Der Abwasserschlauch und das Rohrschott sind jeweils einzeln ausgeschrieben.
In den verbleibenden Restfugen bis zu 30 mm bzw. im Durchbruch ist das Schott anschließend vollständig einzumörteln (Mörtel MG II, IIa, III).

Liefern und Montieren
Menge: 1,000 Stck

**09.0056 R90 Rohrabschottungen ausmörteln s.w.v, jedoch**
R90 Rohrabschottungen ausmörteln s.w.v, jedoch
DN 100

Liefern und Montieren
Menge: 3,000 Stck

*Hinweis: Brandschutz-Rohrabschottung um nichtbrennbare Rohre;*
Brandschutz-Rohrabschottung um nichtbrennbare Rohre
für folgende Anwendungsfälle

- Durchführung von Steigeleitungen durch Geschossdecke
- Verteilleitungen durch F90-F30-Wände

Anforderung:
R90 nach DIN 4102-11 gem. abP/abZ
Werkstoff: Steinwolle

Baustoffklasse:
A2 nach DIN 4102-1 bzw. A2 s1 d0 nach EN 13501-1

Schmelzpunkt:
> 1000 °C nach DIN 4102-17

Rohdichte:
>/= 150 kg/m³

Oberfläche:
gitternetzverstärkte, farblich markierte Aluminiumfolie

Einbau/Ringspaltverschluss:
Formschlüssig in passende Kernbohrung ohne zusätzlichen Ringspaltverschluss

Rohre:
Rohre aus Stahl, Edelstahl bis Da = 326mm
oder Kupfer bis Da = 108 mm

Einbau in:
Massivdecken >/= 250 mm
Wänden >/= 250 mm

Parallele Installationen:
0-Abstand zu anderen Rohrabschottungen, Kabelabschottungen und Absperrvorrichtungen gegen Feuer und Rauch in Lüftungsleitungen entsprechend DIN 18017-3 möglich

Es ist davon auszugehen, dass die Mindestabstände zwischen gedämmten und ungedämmten Rohrleitungen nach DIN 4140 unterschritten werden.
Die ordnungsgemäße Ausführung ist vom Ersteller der Abschottung nach Abschluss der Arbeiten durch eine Übereinstimmungserklärung zu bescheinigen.

Zusätzliche Anforderungen an die Dämmung der Rohrleitungen im Abschottungsbereich:

- Dämmstärke gem. EnEV

Bauteilstärke [mm]: 250 mm

**09.0057 R90 Rohrabschottungen**
R90 Rohrabschottungen

Rohrwerkstoff / Dimension [mm]:
Edelstahlrohr/CU-Rohr / 15
Dämmdicke [mm]: 22,5
Verschluss Restquerschitt: Mörtel MG III
Länge Decken,-oder Wanddurchführung: 160 mm Rohfußboden

Hersteller: '.........'
Typ: '.........'

Liefern und Montieren
Menge: 14,000 Stck

**09.0058 so wie vor, jedoch Typ 18/21**
so wie vor, jedoch Typ 18/21
DN 15

Liefern und Montieren
Menge: 2,000 Stck

**09.0059 so wie vor, jedoch Typ 22/19**
so wie vor, jedoch Typ 22/19
DN 20

Liefern und Montieren
Menge: 1,000 Stck

**09.0060 so wie vor, jedoch Typ 42/54**
so wie vor, jedoch Typ 42/54
DN 40

Liefern und Montieren
Menge: 2,000 Stck

### Titel 10 Kernbohrungen
*** Grundausführung ZZV 1.0

*Hinweis: Sanitär Kernbohrarbeiten:*
Kernbohrarbeiten:

Kernbohrungen
für Stahlbetondecken/Stahlbetonwände

bis Güteklasse  : B 25
bis Stahleinlagen: 30 mm
bis Deckenstärke: 300 mm

Anmerkung:
In den Einheitspreisen sind enthalten:
- sämtliche Fahrtkosten
- Transport, Auf- und Abbau aller
  Maschinen und Gerüste (UG bis EG)
- die Stahlzuschläge
- das Anzeichnen der Bohrungen
- das Genehmigen der Bohrungen (Roh-Bau-
  leiter und Statiker)
- das Absichern der Bohrung im darunter
  liegenden Geschoss
- die Schutzmaßnahmen zur Verhinderung
  von Beschädigungen z. B. bereits vorh.
  Fenster
- die Entsorgung des Bohrkerns

Die bestehenden Gebäudeteile bzw. Einrichtungen sind gegen Bohrwasser zu schützen und anschließend zu reinigen!

Die Arbeiten können nicht alle gleichzeitig durchgeführt werden.

Die Kernbohrungen sind in passendem Durchmesser zu erstellen und ansonsten ist eine nachträgliche Vermörtelung notwendig.

**10.0001 Kernbohrung durch die Außenwand (300 mm) Durchmesser: 200 mm herstellen**
Menge: 3,000 Stck

**10.0002 Kernbohrung durch die Innenwand (240 mm) Durchmesser: 60 mm herstellen**
Menge: 4,000 Stck

**10.0003 Kernbohrung durch die Innenwand (240 mm) Durchmesser: 80 mm herstellen**
Menge: 4,000 Stck

**10.0004 Kernbohrung durch die Innenwand (240 mm) Durchmesser: 130 mm herstellen**
Menge: 2,000 Stck

**10.0005 Kernbohrung durch die Innenwand (240 mm) Durchmesser: 150 mm herstellen**
Menge: 1,000 Stck

**10.0006 Kernbohrung durch die Innenwand (300 mm) Durchmesser: 60 mm herstellen**
Menge: 3,000 Stck

**10.0007 Kernbohrung durch die Innenwand (400 mm) Durchmesser: 60 mm herstellen**
Kernbohrung durch die Innenwand (300 mm)
Durchmesser: 60 mm herstellen
Menge: 3,000 Stck

**10.0008 Kernbohrung durch die Innenwand (300 mm) Durchmesser: 120 mm herstellen**
Menge: 3,000 Stck

**10.0009 Kernbohrung durch das Dach (404 mm) Durchmesser: 160 mm herstellen**
Menge: 2,000 Stck

**10.0010 Kernbohrung durch die Geschossdecke (340 mm) Durchmesser: 70 mm herstellen**
Menge: 7,000 Stck

**10.0011 Kernbohrung durch die Geschossdecke (340 mm) Durchmesser: 120 mm herstellen**
Menge: 2,000 Stck

**10.0012 Kernbohrung durch die Geschossdecke (340 mm) Durchmesser: 140 mm herstellen**
Menge: 3,000 Stck

**10.0013 Stemmhammer-Stunden**
Stemmhammer-Stunden
Stunden eines Stemmhammers, die nicht in den Positionen erfasst sind und gegen Nachweis zur Ausführung kommen, einschl. der Zuführungsleitungen, der Betriebsmittel und der Bedienung.
Menge: 5,000 Std

### Titel 11 Besondere Leistungen

*Hinweis: Zur Ausführung der vertraglichen Leistung werden unter*
Zur Ausführung der vertraglichen Leistung werden unter
Umständen Stundenlohnarbeiten erforderlich.

Die Verrechnungssätze für die Stundenlohnarbeiten sind
dem Wettbewerb zu unterstellen. Die Bieter werden daher
aufgefordert, Verrechnungssätze (_/ Stunde)
anzubieten, in denen unaufgegliedert Lohn- und
Gehaltskosten der Baustelle einschliesslich
Aufwendungen für vermögenswirksame Leistungen, Lohn-
und Gehaltsnebenkosten der Baustelle,
Sozialkassenbeiträge und Zuschläge für Gemeinkosten
einschliesslich Winterbauumlage und Gewinn (sogenannter
Unternehmerzuschlag) enthalten sind.

Die Bieter erklären mit der rechtsverbindlichen
Unterschrift unter dem Angebot, daß die nachstehend
aufgeführten Stundenverrechnungssätze unter Beachtung
der preisrechtlichen Vorschriften und der
Vertragsbedingungen ermittelt worden sind und
unabhängig von der Anzahl der abgerechneten Stunden
gelten. Bei jeder Gruppe ist als Vordersatz die Zahl
der voraussichtlich erforderlichen Arbeitsstunden
angegeben, wobei die fiktiven Arbeitsstunden
ausschliesslich der Angebotswertung im Preisspiegel
dienen. Abgerechnet werden nur die tatsächlich
geleisteten Stundenlohnarbeiten nach den vereinbarten
Vertragsbedingungen.

Hinweis:
Welche Qualität (OM/M/H) für die Stundenlohnarbeiten erforderlich ist, wird durch die Bauleitung vorgegeben. Danach erfolgt die Abrechnung.

**11.0001 Monteurstunden wie vor beschrieben**
*** Stundenlohnarbeiten
Menge: 10,000 Std

**11.0002 Helferstunden wie vor beschrieben**
*** Stundenlohnarbeiten
Menge: 10,000 Std

**11.0003 Montageunterlagen und Montagezeichnungen Sanitär**
*** Pauschalposition
Montageunterlagen und Montagezeichnungen Sanitär

Montagezeichungen Sanitär nach örtlichem Aufmaß, in Abstimmung mit der Bauleitung vor Ort koordinieren, auch mehrfach, bis zu 10 mal, und erstellen.

Die Ausführungs- und Montagezeichnungen sind spätestens zwei Wochen vor Baubeginn dem zuständigen Fachplaner zur Prüfung und Freigabe zu übergeben.

Die Pläne sind mindestens im Maßstab 1:50, bei besonders kritischen Stellen auch mit einem kleineren Maßstab zu erstellen.

Die Zeichnungen sind nach DIN gefaltet und in einem geeigneten Ordner, mit Beschriftung des Bauvorhaben und des Erstellers abgeheftet zu übergeben. In den Zeichnungen sind alle relevante  Daten wie Rohrart, Rohrdimension, Installationshöhen, Dämmung, Armaturen, Revisionsklappen, Auslegungswerte, Einstellwerte usw. einzutragen und darzustellen.
Auf Wunsch des Bauherren / der Bauleitung sind die Pläne auch im DWG/DXF und PDF Format zu übergeben.
Menge: 1,000 Psch

**11.0004 Revisionsunterlagen und Revisionszeichnungen Sanitär**
*** Pauschalposition
Revisionsunterlagen und Revisionszeichnungen Sanitär

Die Revisionsunterlagen und Revisionszeichnungen Sanitär sind in jeweils dreifacher Ausfertigung, nach Abstimmung zwischen Auftragnehmer und Auftraggeber folgendermaßen zu erstellen:

Sämtliche Zeichnungen sind als Farbplot nach DIN gefaltet und in Ordnern mit einem strukturiertem Inhaltsverzeichnis zu übergeben. Auf dem Ordner müssen das Bauvorhaben, der Auftraggeber und der Auftragnehmer mit Anschrift beschriftet werden.

Die Pläne sind mindestens im Maßstab 1:50, bei besonders kritischen Stellen auch mit einem kleineren Maßstab zu erstellen.

In den Zeichnungen sind alle relevante  Daten wie Rohrart, Rohrdimension, Installationshöhen, Dämmung, Armaturen, Revisionsklappen, Auslegungswerte, Brandschutzmaßnahmen, Beschilderung usw. einzutragen und darzustellen.

Sämtliche Zeichnungen sind im dxf- und pdf-Format
auf einer CD je Ordner an den Bauherrn zu übergeben.

In den Revisionsunterlagen müssen folgende Unterlagen enthalten sein:

1) Bedienungsanleitung mit Hinweisen zu In- und
Außerbetriebnahme der Gesamtanlage und Teilanlagen.

2) Produktbeschreibungen aller eingebauten Materialien wie Rohr, Dämmung, Armaturen, Einrichtungsgegenstände, Brandschutzmaßnahmen usw.

3) Soweit erforderlich: Abnahmeprotokoll der zust. Behörde für die Schmutzwasserleitungen, über erfolgte Kontrolle der Grundleitungen.

4) Soweit erforderlich: Abnahmeprotokoll des Wasserversorgungsunternehmens
über ausgeführte Installationen.

5) Spül- und Druckbescheinigungen.

6) Ergebnisse der Trinkwasseruntersuchung

7) Ersatzteillisten von Armaturen, Filtern, Speicher, Geräten usw.

8) Wartungsanweisungen für alle wartungsbedürftigen Geräte und Anlagen.

9) Zulassungsbescheinigungen und Übereinstimmungserklärungen aller Brandschotts etc.

10) Fotodokumentation Brandschutz.

Revisionsunterlagen und Revisionspläne sind spätestens zwei Wochen vor der Schlussabnahme der zuständigen Bauleitung zur Prüfung und Weiterleitung an den Bauherrn zu übergeben.

Alle Unterlagen sind in 3-facher Ausfertigung und digital auf CD zu übergeben.
Menge: 1,000 Psch

**11.0005 Dichtheitsprüfung von einzelnen Leitungssträngen**
Dichtheitsprüfung von einzelnen Leitungssträngen
sowie Nasszellenbereichen und weiteren sanitären Anlagenteilen als Vorabmaßnahme vor der Gesamtprüfung.
Die Druckprobe des Trinkwasserleitungsnetzes ist mit sauberer, ölfreier Druckluft nach VDI 6023 durchzuführen und zu protokollieren.
Anschlussmaterial und Messtechnik zur Herstellung und Durchführung der Dichtheitsprüfung sind mit einzukalkulieren.
Menge: 1,000 Stck

**11.0006 Dichtheitsprüfung des gesamten Trinkwassernetzes**
Dichtheitsprüfung des gesamten Trinkwassernetzes
unterteil in die drei Hauptverteilleitungen ab dem Hauptverteiler.
Die Druckprobe des Trinkwasserleitungsnetzes ist mit sauberer, ölfreier Druckluft nach VDI 6023 durchzuführen und zu protokollieren.
Die Dichtheitsprüfung des Trinkwassernetzes erfolgt je nach Arbeitsverlauf in mehreren Abschnitten, dies sind mindestens die vorgegebenen vier Bauabschnitte.
Anschlussmaterial und Messtechnik zur Herstellung und Durchführung der Dichtheitsprüfung sind mit einzukalkulieren.
Menge: 1,000 Stck

**11.0007 Spülen der Leitungsanlagen in Teilabschnitten**
Spülen der Leitungsanlagen in Teilabschnitten

gemäß DIN EN 806-4 und ZVSHK-Merkblatt Spülen, Desinfizieren und Inbetriebnahme von Trinkwasserinstallationen, Ausgabe 2014
in Anschluss an die Druckprüfung und vor
Inbetriebnahme. Die Kalt- und Warmwasserleitungen sind getrennt mit einem
Luft-Wasser-Gemisch intermittierend
unter Druck, Strangweise von unten nach
oben zu spülen. Das für die Spülung verwendete Trinkwasser muss filtriert sein.

Leistungen im einzelnen:

1. Demontage der Baustopfen und Installationen von Kugelhähnen.
  Anbringung von Abflussschläuchen.

2. Überbrücken von Unterputz-Armaturen
  ohne Spülvorrichtung, evtl. Einbau
  von Passstücken für Warmwasser-Be-
  reiter.

3. Bereitstellung eines Spülautomaten
  mit ölfreier Druckluft oder eines Spülkompressors,
  Montage und Anschluss (230 V Schukostecker)
  direkt hinter der Wasserzähleranlage
  und dem Feinfilter.

4. Die Entnahmestellen nacheinander von
  Spülkompressor aus in Richtung
  Installationsende öffnen und geöffnet
  lassen.

5. Nach der letzten Entnahmestelle
  mindestens 2 Minuten warten und dann
  alle Kugelhähne in umgekehrter
  Reihenfolge schließen.

6. Demontage des Spülkompressors und der
  Abflussschäuche, evtl. Passstücke oder
  Umgehungen von Unterputz-Armaturen,
  Warmwasser-Bereitern usw.

7. Ausstellung eines Spülprotokolls und
  Aushändigung an den Bauherrn oder
  dessen Beauftragen

Hinweis:
Das Spülen der Leitungsanlagen ist jeweils vor der Inbetriebnahme der Teilabschnitte bzw. der Gesamtanlage durchzuführen.
Menge: 1,000 Stck

**11.0008 Dichtheitsprüfung des Brunnenwassernetzabgang ,,Streuguthalle"**
Durchführen einer Dichtheitsprüfung und Spülung der neu errichteten oder geänderten Brunnenwasserleitung für den Abgang "Streuguthalle".
Die Prüfung erfolgt nach den anerkannten Regeln der Technik.

Vor der Prüfung sind die neu zu errichtenden Leitungsabschnitte (vorher genannter Gartenhydrant) sichtbar zu verlegen, zu entlüften und gegen Bewegung zu sichern.
Die Dichtheitsprüfung ist mit dem sich im Netz befindlichen Brunnenwasser durchzuführen. Das Prüfergebnis ist zu protokollieren und dem Auftraggeber vorzulegen.

Nach erfolgreicher Dichtheitsprüfung ist das Leitungssystem mit Brunnenwasser fachgerecht zu spülen, um Ablagerungen, Schmutzpartikel und Montageverunreinigungen zu entfernen.

Da es sich um eine Flüssigkeitskategorie 5 (nicht trinkwassergeeignetes Brunnenwasser) handelt, sind sämtliche Arbeiten unter Beachtung der DIN EN 1717 und der Trennung zum Trinkwassernetz auszuführen.
Ein Rückfluss in das Trinkwassersystem ist dauerhaft auszuschließen.

Folgende Arbeiten sollen durchgeführt werden:

Dichtheitsprüfung
Erstellung eines Prüfprotokolls
Spülung mit Brunnenwasser bis klare, partikelarme Wasserabgabe
Wiederinbetriebnahme des Leitungsabschnitts

Medium: Brunnenwasser, Flüssigkeitskategorie 5
Leitungsabschnitt: Abgang Streuguthalle
Menge: 1,000 Stck

**11.0009 Überprüfung der Trinkwasserqualität im Kaltwassernetz**
*** Pauschalposition
Überprüfung der Trinkwasserqualität im Kaltwassernetz,  bestehend aus:

9 x Nachweis von Legionellen gemäß ISO 11731
einschl. der Entnahme-, Fahrt- und sonstigen Nebenkosten

9 x Bestimmung der allg. Koloniezahl (20°C/36°C) nach TrinkwV einschl. der Entnahme-, Fahrt- und sonstigen Nebenkosten

9 x Nachweis von coliformen Bakterien/E.coli gemäß DIN ISO 9308-1

9 x Nachweis von Enterokokken

9 x Nachweis von Pseudomonas Aeroginosa

1 x Nachweis von Schwermetallen (Blei, Nickel und Kupfer) als Zufallsstichprobe

einschl. der Entnahme-, Fahrt- und sonstigen Nebenkosten

Hinweis:
Die Probeentnahmen finden je Teilabschnitt, insgesamt 2, statt.
Vor dem Anschluss des neuen Trinkwassernetzes ist der Trinkwasserhauptanschluss zu prüfen und das Ergebnis zu dokumentieren.
Menge: 1,000 Psch

**11.0010 Einweisen des Bedienungspersonal in die gesamte Trinkwasseranlage**
*** Pauschalposition
Einweisen Bedienungspersonal in die Trinkwasseranlage
In der Einweisung ist das Bedienungspersonal bzw. der Nutzer unter anderem in folgenden Punkten zu unterweisen:
- Absperrmöglichkeiten des Trinkwassernetzes.
- Aufrechterhaltung des Trinkwassernetzes in einem
  bestimmungsgemäßen Betrieb.
- Funktion und Bedienung von technischen Einbauten und
  Geräten wie Speicherladesystem, E-Durchlauferhitzer,
  Untertischgeräte, Waschtischarmaturen,
  Absperrventile, Pumpen, Regelventile,
  Spüleinrichtungen, Zapfstellen, Filter, WC-
  Spülungen, Probeentnahmeventile usw.
- Pflege und Wartung von Einrichtungsgegenstände wie
  Waschtische, WC´s, Armaturen usw.
- Unterweisung von Wartungszyklen aller
  wartungsbedürftigen Einrichtungen und Einbauten.

Die Einweisung des Bedienungspersonals und des Nutzers ist zu protokollieren und von den eingewiesenen Personen unterzeichnen zu lassen.
Menge: 1,000 Psch

**11.0011 Profilstahlkonstruktion**
Profilstahlkonstruktion
für Stütz-, Hänge-, Trag,- und Sonderbefestigung
sowie Konsolen; Abrechnung mit den Einheitsgewichten der zutreffenden DIN-Normen

Liefern und Montieren
Menge: 50,000 kg

### Titel 12 Wartungsvertrag

*Hinweis: Wartungsverträge*
Wartungsverträge
Die im Leistungsverzeichnis abgefragten Wartungsangebote werden in der Wertung der Angebote preislich für den gesamten Auftragszeitraum von
4 Jahren berücksichtigt.

**12.0001 Wartungsvertrag 1. Jahr Sanitär**
Wartungsvertrag 1. Jahr Sanitär

Wartung der Sanitäranlage für ein Jahr ab Inbetriebnahme und Abnahme mit mindestens einmaliger Überprüfung und Wartung der Schmutzwasser- und Trinkwasserinstallation einschl. Armaturen, Filter, Durchlauferhitzern,  etc.

Folgende wartungsintensive Einrichtungen sind gemäß Ihrer Anzahl in der Ausschreibung zu berücksichtigen:
- Hygienespülungen, Strömungsteiler, Systemtrenner etc.
- 1 Druckminderer-Filter-Kombination
- ca. 4 Spülarmaturen für die Waschtische
- 2 Urinale mit integrierter Hygienespülung.
- 4 WCs
- 1 Dusche

Die Wartungsarbeiten sind gemäß der gesetzlichen Anforderungen, der Herstellervorschriften und der beiliegenden Arbeitskarte, mindestens jedoch 1 x jährlich, durchzuführen.
Menge: 1,000 Jahr

**12.0002 Wartungsvertrag 2. Jahr Sanitär**
Wartungsvertrag Sanitär s.w.v., jedoch
für das 2. Jahr
Menge: 1,000 Jahr

**12.0003 Wartungsvertrag 3. Jahr Sanitär**
Wartungsvertrag Sanitär s.w.v., jedoch
für das 3. Jahr
Menge: 1,000 Jahr

**12.0004 Wartungsvertrag 4. Jahr Sanitär**
Wartungsvertrag Sanitär s.w.v., jedoch
für das 4. Jahr
Menge: 1,000 Jahr
